# Reforço de alvenaria de tijolo cerâmico face à vista, com estrutura de perfis metálicos

- Propriedade do ficheiro: CYPE Ingenieros S.A.
- Formato: FIEBDC-3/2016
- Programa: Gerador de preços para construção civil. CYPE Ingenieros, S.A.
- Data: 09/06/2025
- Moeda: EUR
- Custos indirectos: 3 %
- IVA: 23 %

## F Fachadas, divisões e protecções

### FF Alvenaria não estrutural

#### FFY Reconstruções, reparações e reforços

**FFY041** m² Reforço de alvenaria de tijolo cerâmico face à vista, com estrutura de perfis metálicos.
Reforço da face interior de alvenaria de tijolo cerâmico face à vista, através de estrutura de aço laminado S235JR (Fe360), em peça simples de perfis laminados a quente das séries L, LD, T, redondo, quadrado, rectangular e chapa, acabamento com primário antioxidante e fixado às lajes e à alvenaria com buchas de expansão (5 ud/m²), quantidade de aço 10 kg/m².
Critérios considerados na determinação do preço da unidade de obra: O preço inclui os cortes e os desperdícios.
Inclui: Limpeza e preparação do plano de apoio. Marcação dos eixos. Colocação e fixação provisória do elemento. Nivelação e aprume. Colocação do elemento com soldadura. Fixação da estrutura à alvenaria e à laje através de buchas de expansão.
Critério de medição de projecto: Superfície medida segundo documentação gráfica de Projecto.
Critério de medição de obra: Medir-se-á a superfície realmente executada segundo especificações de Projecto.

| Código | Un | Descrição | Rendimento | Preço | Importância |
|---|---|---|---|---|---|
| mt07aaa012 | Ud | Bucha de expansão M6, FISCHER FNA II 6X30/5". (material) | 5 | 0.47 | 2.350 |
| mt07ala240ci | kg | Aço laminado EN 10025 S235JR, em peça simples de perfis laminados a quente das séries L, LD, T, redondo, quadrado, rectangular e chapa, acabamento com primário antioxidante, moldando elementos de ancoragem, trabalhado em oficina, para fixar em obra mecanicamente com buchas de expansão, de aplicação em reforços estruturais. (material) | 10 | 1.66 | 16.600 |
| mq08sol020 | h | Equipamentos e elementos auxiliares para soldadura eléctrica. (equipamento) | 0.58 | 3.42 | 1.984 |
| mo019 | h | Oficial de 1ª soldador. (mão de obra) | 0.575 | 24.96 | 14.352 |
| mo094 | h | Ajudante de montador de estruturas metálicas. (mão de obra) | 0.805 | 25.06 | 20.173 |
| % | % | Custos directos complementares | 2 % | 55.459 | 1.109 |
|  |  | Custos directos |  |  | 56.568 |

Resíduos:
- colocação: mt07aaa012 Bucha de expansão M6, FISCHER FNA II 6X30/5"; factor de resíduo 0.00364706
- colocação: mt07ala240ci; factor de resíduo 0.0045

## Recursos

**mt07aaa012** Ud Bucha de expansão M6, FISCHER FNA II 6X30/5"
Dados técnicos: Custo energético 0.455 MJ; Emissão de CO2 0.046 kg; Código LER 17 04 05; Massa do elemento 0.017 kg; Volume 0.000008 m3
Resíduos:
- embalagem: re150101 Embalagens de papel e cartão. (componente de resíduo); rendimento 0.001 kg; Código LER 15 01 01; Massa do elemento 1 kg; Volume 0.001333 m3

**mt07ala240ci** kg Aço laminado EN 10025 S235JR
Dados técnicos: Custo energético 14.060 MJ; Emissão de CO2 0.570 kg; Código LER 17 04 05; Massa do elemento 1 kg; Volume 0.000476 m3
