# Limpeza química de fachadas com jacto de água e detergente

- Propriedade do ficheiro: CYPE Ingenieros S.A.
- Formato: FIEBDC-3/2016
- Programa: Gerador de preços para construção civil. CYPE Ingenieros, S.A.
- Data: 26/08/2025
- Moeda: EUR
- Custos indirectos: 3 %
- IVA: 23 %

## F Fachadas, divisões e protecções

### FZ Limpeza e tratamentos superficiais

#### FZC Limpeza química

**FZC010** m² Limpeza química de fachadas com jacto de água e detergente.
Limpeza química de fachada de alvenaria de tijolos cerâmicos face à vista em estado de conservação regular, através da aplicação de jacto de água à pressão com detergente neutro, até dissolver a sujidade superficial, começando pelas zonas mais altas, aplicando o tratamento em faixas horizontais completas. Incluindo ensaios prévios necessários para ajustar os parâmetros da limpeza e evitar danos nos materiais, transporte, montagem e desmontagem de equipamento mecânico; eliminação dos detritos acumulados nas zonas inferiores com água abundante e manualmente em consolas, cornijas e saliências; armazenamento, remoção e carga de restos gerados para camião ou contentor; considerando um grau de complexidade médio.
Inclui: Montagem e preparação do equipamento. Realização de ensaios para ajuste dos parâmetros de limpeza. Aplicação mecânica do jacto de água e detergente através de lança de água. Desmontagem do equipamento. Limpeza da superfície suporte. Remoção e acumulação do material projectado e os restos gerados. Carga do material projectado e os restos gerados para camião ou contentor.
Critério de medição de projecto: Superfície medida segundo documentação gráfica de Projecto.
Critério de medição de obra: Medir-se-á a superfície realmente executada segundo especificações de Projecto.

| Código | Un | Descrição | Rendimento | Preço | Importância |
|---|---|---|---|---|---|
| mt08lim020a | l | Detergente neutro sem dissolventes nem fosfatos, para limpeza de sujidades não incrustadas em qualquer superfície, sem causar deterioração química. (material) | 1.111 | 4.51 | 5.011 |
| mt08aaa010a | m³ | Água. (material) | 0.33 | 1.5 | 0.495 |
| mq08lch020c | h | Equipamento de jacto de água à pressão, com adaptador para lança de água. (equipamento) | 0.287 | 6.06 | 1.739 |
| mo020 | h | Oficial de 1ª construção. (mão de obra) | 0.291 | 24.63 | 7.167 |
| mo112 | h | Operário especializado construção. (mão de obra) | 0.291 | 23.86 | 6.943 |
| % | % | Custos directos complementares | 2 % | 21.355 | 0.427 |
|  |  | Custos directos |  |  | 21.782 |

Resíduos:
- colocação: mt08lim020a; factor de resíduo 0.0275

## Recursos

**mt08lim020a** l Detergente neutro sem dissolventes nem fosfatos
Dados técnicos: Custo energético 38.080 MJ; Emissão de CO2 1.129 kg; Código LER 20 01 30; Massa do elemento 1.06 kg; Volume 0.00106 m3
Resíduos:
- embalagem: re170203 Plástico. (componente de resíduo); rendimento 0.032 kg; Código LER 17 02 03; Massa do elemento 1 kg; Volume 0.001667 m3

**mt08aaa010a** m³ Água
Dados técnicos: Custo energético 60.000 MJ; Emissão de CO2 30.000 kg
