# Aerotermo

- Propriedade do ficheiro: CYPE Ingenieros S.A.
- Formato: FIEBDC-3/2016
- Programa: Gerador de preços para construção civil. CYPE Ingenieros, S.A.
- Data: 11/06/2024
- Moeda: EUR
- Custos indirectos: 3 %
- IVA: 23 %

## I Instalações

### IC Aquecimento, arrefecimento, climatização e A.Q.S.

#### ICF Unidades não autónomas de climatização

**ICF110** Ud Aerotermo.
Aerotermo de água quente, para instalação solar térmica, alimentação trifásica a 400 V, potência dissipadora de 80 kW, com um ventilador de 780 W de potência, adequado para funcionar com solução água-glicol de até 40% de anticongelante puro, de alta resistência à corrosão. Totalmente montado, ligado e colocado em funcionamento pela empresa instaladora para a verificação do seu correcto funcionamento.
Inclui: Implantação da unidade. Colocação e fixação da unidade. Ligado com as redes de abastecimento de água e eléctrica. Colocação em funcionamento.
Critério de medição de projecto: Número de unidades previstas, segundo documentação gráfica de Projecto.
Critério de medição de obra: Medir-se-á o número de unidades realmente executadas segundo especificações de Projecto.

| Código | Un | Descrição | Rendimento | Preço | Importância |
|---|---|---|---|---|---|
| mt38csj600ua | Ud | Aerotermo de água quente, para instalação solar térmica, alimentação trifásica a 400 V, potência dissipadora de 80 kW, com um ventilador de 780 W de potência, adequado para funcionar com solução água-glicol de até 40% de anticongelante puro, de alta resistência à corrosão. (material) | 1 | 2274.65 | 2274.650 |
| mo005 | h | Oficial de 1ª instalador de ar condicionado. (mão de obra) | 3.267 | 23.31 | 76.154 |
| mo104 | h | Ajudante de instalador de ar condicionado. (mão de obra) | 3.267 | 22.09 | 72.168 |
| % | % | Custos directos complementares | 2 % | 2422.972 | 48.459 |
|  |  | Custos directos |  |  | 2471.431 |
