# Caldeira a gás, doméstica, convencional, mural, para aquecimento

- Propriedade do ficheiro: CYPE Ingenieros S.A.
- Formato: FIEBDC-3/2016
- Programa: Gerador de preços para construção civil. CYPE Ingenieros, S.A.
- Data: 11/06/2024
- Moeda: EUR
- Custos indirectos: 3 %
- IVA: 23 %

## I Instalações

### IC Aquecimento, arrefecimento, climatização e A.Q.S.

#### ICG Caldeiras a gás

**ICG031** Ud Caldeira a gás, doméstica, convencional, mural, para aquecimento.
Caldeira mural a gás N, só aquecimento, câmara de combustão estanque, potência modulante de 10,6 a 35 kW, dimensões 850x480x370 mm, acendimento electrónico e segurança por ionização, sem chama piloto, painel de comando com display digital, vaso de expansão, kit standard de evacuação de fumos e modelo de montagem. Totalmente montada, ligada e testada.
Inclui: Marcação. Disposição dos elementos. Montagem da caldeira e dos seus acessórios. Ligação com as redes de abastecimento de água, de gás, de saneamento e eléctrica, e com a conduta de evacuação dos produtos de combustão. Colocação em funcionamento.
Critério de medição de projecto: Número de unidades previstas, segundo documentação gráfica de Projecto.
Critério de medição de obra: Medir-se-á o número de unidades realmente executadas segundo especificações de Projecto.

| Código | Un | Descrição | Rendimento | Preço | Importância |
|---|---|---|---|---|---|
| mt38cmj016d | Ud | Caldeira mural a gás N, só aquecimento, câmara de combustão estanque, potência modulante de 10,6 a 35 kW, dimensões 850x480x370 mm, acendimento electrónico e segurança por ionização, sem chama piloto, painel de comando com display digital, vaso de expansão, kit standard de evacuação de fumos e modelo de montagem. (material) | 1 | 1804.2 | 1804.200 |
| mt38www010 | Ud | Material auxiliar para instalações de aquecimento. (material) | 1 | 1.68 | 1.680 |
| mo004 | h | Oficial de 1ª instalador de aquecimento. (mão de obra) | 3.267 | 23.31 | 76.154 |
| mo103 | h | Ajudante de instalador de aquecimento. (mão de obra) | 3.267 | 22.09 | 72.168 |
| % | % | Custos directos complementares | 2 % | 1954.202 | 39.084 |
|  |  | Custos directos |  |  | 1993.286 |

## Recursos

**mt38cmj016d** Ud Caldeira mural a gás N
Dados técnicos: Custo energético 1406.618 MJ; Emissão de CO2 113.313 kg
Resíduos:
- embalagem: re150101 Embalagens de papel e cartão. (componente de resíduo); rendimento 2.251 kg; Código LER 15 01 01; Massa do elemento 1 kg; Volume 0.001333 m3
- embalagem: re170201 Madeira. (componente de resíduo); rendimento 0.615 kg; Código LER 17 02 01; Massa do elemento 1 kg; Volume 0.000909 m3
