# Peça para formação de conduta rígida de descarga para climatizador evaporativo

- Propriedade do ficheiro: CYPE Ingenieros S.A.
- Formato: FIEBDC-3/2016
- Programa: Gerador de preços para construção civil. CYPE Ingenieros, S.A.
- Data: 11/06/2024
- Moeda: EUR
- Custos indirectos: 3 %
- IVA: 23 %

## I Instalações

### IC Aquecimento, arrefecimento, climatização e A.Q.S.

#### ICP Bioclimatização

**ICP035** Ud Peça para formação de conduta rígida de descarga para climatizador evaporativo.
Tramo recto de ligação directa ao difusor, de chapa de aço galvanizado, de 550x550x1500 mm. Inclusive acessórios de montagem e elementos de fixação. Totalmente montado.
Inclui: Marcação. Colocação e fixação.
Critério de medição de projecto: Número de unidades previstas, segundo documentação gráfica de Projecto.
Critério de medição de obra: Medir-se-á o número de unidades realmente executadas segundo especificações de Projecto.

| Código | Un | Descrição | Rendimento | Preço | Importância |
|---|---|---|---|---|---|
| mt42ter071a | Ud | Tramo recto de ligação directa ao difusor, de chapa de aço galvanizado, de 550x550x1500 mm. (material) | 1 | 129.68 | 129.680 |
| mo005 | h | Oficial de 1ª instalador de ar condicionado. (mão de obra) | 0.107 | 23.31 | 2.494 |
| mo104 | h | Ajudante de instalador de ar condicionado. (mão de obra) | 0.107 | 22.09 | 2.364 |
| % | % | Custos directos complementares | 2 % | 134.538 | 2.691 |
|  |  | Custos directos |  |  | 137.229 |

## Recursos

**mt42ter071a** Ud Tramo recto de ligação directa ao difusor, de chapa de aço galvanizado, de 550x550x1500 mm
Dados técnicos: Custo energético 559.791 MJ; Emissão de CO2 41.264 kg
Resíduos:
- embalagem: re150101 Embalagens de papel e cartão. (componente de resíduo); rendimento 0.075 kg; Código LER 15 01 01; Massa do elemento 1 kg; Volume 0.001333 m3
