# Grupo hidráulico com resistência eléctrica para aquecimento

- Propriedade do ficheiro: CYPE Ingenieros S.A.
- Formato: FIEBDC-3/2016
- Programa: Gerador de preços para construção civil. CYPE Ingenieros, S.A.
- Data: 25/09/2024
- Moeda: EUR
- Custos indirectos: 3 %
- IVA: 23 %

## I Instalações

### IC Aquecimento, arrefecimento, climatização e A.Q.S.

#### ICS Sistemas de condução de água

**ICS111** Ud Grupo hidráulico com resistência eléctrica para aquecimento.
Módulo hidráulico mural, com resistência eléctrica para aquecimento, alimentação a 230V/50 Hz, etapas de potência de 2, 4 e 6 kW, intensidade máxima 30 A, de 500x280x250 mm, com sonda de temperatura.
Inclui: Marcação. Colocação dos componentes do grupo. Ligação e verificação do seu correcto funcionamento.
Critério de medição de projecto: Número de unidades previstas, segundo documentação gráfica de Projecto.
Critério de medição de obra: Medir-se-á o número de unidades realmente executadas segundo especificações de Projecto.

| Código | Un | Descrição | Rendimento | Preço | Importância |
|---|---|---|---|---|---|
| mt38ghs020a | Ud | Módulo hidráulico mural, com resistência eléctrica para aquecimento, alimentação a 230V/50 Hz, etapas de potência de 2, 4 e 6 kW, intensidade máxima 30 A, de 500x280x250 mm, com sonda de temperatura. (material) | 1 | 950.63 | 950.630 |
| mo011 | h | Oficial de 1ª montador. (mão de obra) | 0.324 | 23.31 | 7.552 |
| mo080 | h | Ajudante de montador. (mão de obra) | 0.324 | 22.13 | 7.170 |
| % | % | Custos directos complementares | 2 % | 965.352 | 19.307 |
|  |  | Custos directos |  |  | 984.659 |
