# Comando à distância, via rádio

- Propriedade do ficheiro: CYPE Ingenieros S.A.
- Formato: FIEBDC-3/2016
- Programa: Gerador de preços para construção civil. CYPE Ingenieros, S.A.
- Data: 23/10/2024
- Moeda: EUR
- Custos indirectos: 3 %
- IVA: 23 %

## I Instalações

### ID Segurança

#### IDR Centrais de intrusão via rádio

**IDR020** Ud Comando à distância, via rádio.
Comando à distância com comunicação via rádio, com quatro botões, led indicador de bateria fraca e bateria de lítio de 3 V.
Inclui: Verificação do seu correcto funcionamento.
Critério de medição de projecto: Número de unidades previstas, segundo documentação gráfica de Projecto.
Critério de medição de obra: Medir-se-á o número de unidades realmente executadas segundo especificações de Projecto.

| Código | Un | Descrição | Rendimento | Preço | Importância |
|---|---|---|---|---|---|
| mt41ing220a | Ud | Comando à distância com comunicação via rádio, com quatro botões, led indicador de bateria fraca e bateria de lítio de 3 V. (material) | 1 | 50.44 | 50.440 |
| mo006 | h | Oficial de 1ª instalador de redes e equipamentos de detecção e segurança. (mão de obra) | 0.054 | 23.31 | 1.259 |
| mo105 | h | Ajudante de instalador de redes e equipamentos de detecção e segurança. (mão de obra) | 0.054 | 22.09 | 1.193 |
| % | % | Custos directos complementares | 2 % | 52.892 | 1.058 |
|  |  | Custos directos |  |  | 53.950 |
