# Comutador inversor encastrado

- Propriedade do ficheiro: CYPE Ingenieros S.A.
- Formato: FIEBDC-3/2016
- Programa: Gerador de preços para construção civil. CYPE Ingenieros, S.A.
- Data: 23/10/2024
- Moeda: EUR
- Custos indirectos: 3 %
- IVA: 23 %

## I Instalações

### IE Eléctricas

#### IEM Mecanismos

**IEM040** Ud Comutador inversor encastrado.
Comutador inversor, gama básica, intensidade atribuída 10 AX, tensão atribuída 250 V, com tecla simples, de cor branca e espelho para um elemento, de cor branca. Instalação encastrada.
Critérios considerados na determinação do preço da unidade de obra: O preço não inclui a caixa para mecanismo encastrado.
Inclui: Montagem, ligação e verificação do seu correcto funcionamento.
Critério de medição de projecto: Número de unidades previstas, segundo documentação gráfica de Projecto.
Critério de medição de obra: Medir-se-á o número de unidades realmente executadas segundo especificações de Projecto.

| Código | Un | Descrição | Rendimento | Preço | Importância |
|---|---|---|---|---|---|
| mt33gbg300a | Ud | Comutador inversor para encastrar, gama básica, intensidade atribuída 10 AX, tensão atribuída 250 V, segundo EN 60669. (material) | 1 | 9.09 | 9.090 |
| mt33gbg105a | Ud | Tecla simples, para interruptor/comutador, gama básica, de cor branca. (material) | 1 | 1.69 | 1.690 |
| mt33gbg950a | Ud | Espelho para um elemento, gama básica, de cor branca. (material) | 1 | 1.94 | 1.940 |
| mo003 | h | Oficial de 1ª electricista. (mão de obra) | 0.204 | 23.31 | 4.755 |
| % | % | Custos directos complementares | 2 % | 17.475 | 0.350 |
|  |  | Custos directos |  |  | 17.825 |

## Recursos

**mt33gbg300a** Ud Comutador inversor para encastrar, gama básica, intensidade atribuída 10 AX, tensão atribuída 250 V, segundo EN 60669
Dados técnicos: Custo energético 8.735 MJ; Emissão de CO2 0.458 kg
Resíduos:
- embalagem: re150101 Embalagens de papel e cartão. (componente de resíduo); rendimento 0.03 kg; Código LER 15 01 01; Massa do elemento 1 kg; Volume 0.001333 m3
