# Tampa cega encastrada

- Propriedade do ficheiro: CYPE Ingenieros S.A.
- Formato: FIEBDC-3/2016
- Programa: Gerador de preços para construção civil. CYPE Ingenieros, S.A.
- Data: 23/10/2024
- Moeda: EUR
- Custos indirectos: 3 %
- IVA: 23 %

## I Instalações

### IE Eléctricas

#### IEM Mecanismos

**IEM130** Ud Tampa cega encastrada.
Tampa cega rectangular, gama básica, de cor branca, com espelho para um elemento, de cor branca. Instalação encastrada.
Critérios considerados na determinação do preço da unidade de obra: O preço não inclui a caixa para mecanismo encastrado.
Inclui: Montagem.
Critério de medição de projecto: Número de unidades previstas, segundo documentação gráfica de Projecto.
Critério de medição de obra: Medir-se-á o número de unidades realmente executadas segundo especificações de Projecto.

| Código | Un | Descrição | Rendimento | Preço | Importância |
|---|---|---|---|---|---|
| mt33gbg800a | Ud | Tampa cega rectangular para encastrar, gama básica, de cor branca. (material) | 1 | 2.55 | 2.550 |
| mt33gbg950a | Ud | Espelho para um elemento, gama básica, de cor branca. (material) | 1 | 1.94 | 1.940 |
| mo003 | h | Oficial de 1ª electricista. (mão de obra) | 0.078 | 23.31 | 1.818 |
| % | % | Custos directos complementares | 2 % | 6.308 | 0.126 |
|  |  | Custos directos |  |  | 6.434 |

## Recursos

**mt33gbg800a** Ud Tampa cega rectangular para encastrar, gama básica, de cor branca
Dados técnicos: Custo energético 1.954 MJ; Emissão de CO2 0.122 kg
Resíduos:
- embalagem: re150101 Embalagens de papel e cartão. (componente de resíduo); rendimento 0.03 kg; Código LER 15 01 01; Massa do elemento 1 kg; Volume 0.001333 m3
