# Arrancador suave

- Propriedade do ficheiro: CYPE Ingenieros S.A.
- Formato: FIEBDC-3/2016
- Programa: Gerador de preços para construção civil. CYPE Ingenieros, S.A.
- Data: 11/06/2024
- Moeda: EUR
- Custos indirectos: 3 %
- IVA: 23 %

## I Instalações

### IE Eléctricas

#### IEX Aparelhagem

**IEX225** Ud Arrancador suave.
Arrancador suave, para motor assíncrono trifásico de rotor de gaiola de 110 kW, de intensidade nominal 207 A, com tecnologia de duplo CPU de controlo, baseada em módulos de tiristores de alta potência, com display de cristal líquido (LCD) com diálogo homem-máquina, visualização da tensão e corrente de serviço e visualização e memorização do nome e código de erro, com seis modos de arranque e múltiplas funções de protecção, de 253x529x241 mm. Totalmente montado, ligado e testado.
Inclui: Montagem e ligação do elemento.
Critério de medição de projecto: Número de unidades previstas, segundo documentação gráfica de Projecto.
Critério de medição de obra: Medir-se-á o número de unidades realmente executadas segundo especificações de Projecto.

| Código | Un | Descrição | Rendimento | Preço | Importância |
|---|---|---|---|---|---|
| mt35amc175ll | Ud | Arrancador suave, para motor assíncrono trifásico de rotor de gaiola de 110 kW, de intensidade nominal 207 A, com tecnologia de duplo CPU de controlo, baseada em módulos de tiristores de alta potência, com display de cristal líquido (LCD) com diálogo homem-máquina, visualização da tensão e corrente de serviço e visualização e memorização do nome e código de erro, com seis modos de arranque e múltiplas funções de protecção, de 253x529x241 mm. (material) | 1 | 1568.19 | 1568.190 |
| mo003 | h | Oficial de 1ª electricista. (mão de obra) | 0.537 | 23.31 | 12.517 |
| % | % | Custos directos complementares | 2 % | 1580.707 | 31.614 |
|  |  | Custos directos |  |  | 1612.321 |

## Recursos

**mt35amc175ll** Ud Arrancador suave
Dados técnicos: Custo energético 1878.509 MJ; Emissão de CO2 98.860 kg
Resíduos:
- embalagem: re150101 Embalagens de papel e cartão. (componente de resíduo); rendimento 0.038 kg; Código LER 15 01 01; Massa do elemento 1 kg; Volume 0.001333 m3
