# Luminária de mesa com lâmpada LED

- Propriedade do ficheiro: CYPE Ingenieros S.A.
- Formato: FIEBDC-3/2016
- Programa: Gerador de preços para construção civil. CYPE Ingenieros, S.A.
- Data: 25/09/2024
- Moeda: EUR
- Custos indirectos: 3 %
- IVA: 23 %

## I Instalações

### II Iluminação

#### III Instalação interior

**III191** Ud Luminária de mesa com lâmpada LED.
Luminária de pé, de 300 mm de diâmetro e 450 mm de altura, de 6 W, alimentação a 220/240 V e 50-60 Hz, com lâmpada LED não substituível, temperatura de cor 3000 K, grau de protecção IP20, com corpo de luminária de alumínio, acabamento lacado cor preto; cabeça orientável; regulador de intensidade e base circular.
Inclui: Montagem, ligação e verificação do seu correcto funcionamento.
Critério de medição de projecto: Número de unidades previstas, segundo documentação gráfica de Projecto.
Critério de medição de obra: Medir-se-á o número de unidades realmente executadas segundo especificações de Projecto.

| Código | Un | Descrição | Rendimento | Preço | Importância |
|---|---|---|---|---|---|
| mt34mlg010a | Ud | Luminária de pé, de 300 mm de diâmetro e 450 mm de altura, de 6 W, alimentação a 220/240 V e 50-60 Hz, com lâmpada LED não substituível, temperatura de cor 3000 K, grau de protecção IP20, com corpo de luminária de alumínio, acabamento lacado cor preto; cabeça orientável; regulador de intensidade e base circular. (material) | 1 | 57.53 | 57.530 |
| mo003 | h | Oficial de 1ª electricista. (mão de obra) | 0.107 | 23.31 | 2.494 |
| mo102 | h | Ajudante de electricista. (mão de obra) | 0.107 | 22.09 | 2.364 |
| % | % | Custos directos complementares | 2 % | 62.388 | 1.248 |
|  |  | Custos directos |  |  | 63.636 |
