# Conduta para a extracção do radão

- Propriedade do ficheiro: CYPE Ingenieros S.A.
- Formato: FIEBDC-3/2016
- Programa: Gerador de preços para construção civil. CYPE Ingenieros, S.A.
- Data: 25/09/2024
- Moeda: EUR
- Custos indirectos: 3 %
- IVA: 23 %

## I Instalações

### IN Protecção contra o radão

#### IND Despressurização do terreno

**IND030** m Conduta para a extracção do radão.
Conduta para a extracção do radão, formada por tubo liso de PVC, de 110 mm de diâmetro nominal. Inclusive material auxiliar para montagem e fixação, acessórios e peças especiais.
Inclui: Marcação do traçado da conduta e da localização dos elementos de fixação. Disposição de tubos e peças especiais. Fixação do material auxiliar para montagem e fixação à obra. Montagem, ligação e verificação do seu correcto funcionamento.
Critério de medição de projecto: Comprimento projectado, segundo documentação gráfica de Projecto, medido entre os eixos dos elementos ou dos pontos a ligar, sem descontar as peças especiais.
Critério de medição de obra: Medir-se-á o comprimento realmente executado segundo especificações de Projecto.

| Código | Un | Descrição | Rendimento | Preço | Importância |
|---|---|---|---|---|---|
| mt41ter410a | Ud | Material auxiliar para montagem e fixação das condutas de PVC, de 110 mm de diâmetro nominal. (material) | 1 | 0.33 | 0.330 |
| mt41ter010af | m | Tubo liso de PVC, de 110 mm de diâmetro nominal, com extremo abocardado, para a extracção do radão, com o preço incrementado em 25% relativamente a acessórios e peças especiais. (material) | 1 | 8.1 | 8.100 |
| mt11var009 | l | Líquido de limpeza para colagem com adesivo de tubos e acessórios de PVC. (material) | 0.04 | 37.6 | 1.504 |
| mt11var010 | l | Cola para tubos e acessórios de PVC. (material) | 0.02 | 47.92 | 0.958 |
| mo011 | h | Oficial de 1ª montador. (mão de obra) | 0.162 | 23.31 | 3.776 |
| mo080 | h | Ajudante de montador. (mão de obra) | 0.081 | 22.13 | 1.793 |
| % | % | Custos directos complementares | 2 % | 16.461 | 0.329 |
|  |  | Custos directos |  |  | 16.790 |

Resíduos:
- colocação: mt11var009 Líquido de limpeza para colagem com adesivo de tubos e acessórios de PVC; factor de resíduo 0.0275

## Recursos

**mt11var009** l Líquido de limpeza para colagem com adesivo de tubos e acessórios de PVC
Dados técnicos: Custo energético 3.819 MJ; Emissão de CO2 0.202 kg; Código LER 20 01 30; Massa do elemento 1 kg; Volume 0.001 m3
Resíduos:
- embalagem: re170203 Plástico. (componente de resíduo); rendimento 0.032 kg; Código LER 17 02 03; Massa do elemento 1 kg; Volume 0.001667 m3
