# Ventilador de impulsão de ar exterior

- Propriedade do ficheiro: CYPE Ingenieros S.A.
- Formato: FIEBDC-3/2016
- Programa: Gerador de preços para construção civil. CYPE Ingenieros, S.A.
- Data: 11/02/2025
- Moeda: EUR
- Custos indirectos: 3 %
- IVA: 23 %

## I Instalações

### IV Ventilação

#### IVG Ventilação mecânica para garagens

**IVG010** Ud Ventilador de impulsão de ar exterior.
Ventilador helicoidal mural com hélice de plástico reforçada com fibra de vidro, motor para alimentação monofásica a 230 V e 50 Hz de frequência, com protecção térmica, isolamento classe F, grau de protecção IP65 e caixa de bornes ignífuga com condensador, de 2500 r.p.m., potência absorvida 0,25 kW, caudal máximo 2160 m³/h, nível de pressão sonora 65 dBA. Inclusive elementos anti-vibratórios, elementos de fixação e acessórios.
Inclui: Colocação e fixação do ventilador. Ligação e verificação do seu correcto funcionamento.
Critério de medição de projecto: Número de unidades previstas, segundo documentação gráfica de Projecto.
Critério de medição de obra: Medir-se-á o número de unidades realmente executadas segundo especificações de Projecto.

| Código | Un | Descrição | Rendimento | Preço | Importância |
|---|---|---|---|---|---|
| mt42vsp205a | Ud | Ventilador helicoidal mural com hélice de plástico reforçada com fibra de vidro, motor para alimentação monofásica a 230 V e 50 Hz de frequência, com protecção térmica, isolamento classe F, grau de protecção IP65 e caixa de bornes ignífuga com condensador, de 2500 r.p.m., potência absorvida 0,25 kW, caudal máximo 2160 m³/h, nível de pressão sonora 65 dBA. (material) | 1 | 516.19 | 516.190 |
| mt42vsp900a | Ud | Acessórios e elementos de fixação de ventilador helicoidal mural. (material) | 1 | 38.75 | 38.750 |
| mo011 | h | Oficial de 1ª montador. (mão de obra) | 4.321 | 25.32 | 109.408 |
| mo080 | h | Ajudante de montador. (mão de obra) | 4.321 | 24.04 | 103.877 |
| % | % | Custos directos complementares | 2 % | 768.225 | 15.365 |
|  |  | Custos directos |  |  | 783.590 |

## Recursos

**mt42vsp205a** Ud Ventilador helicoidal mural com hélice de plástico reforçada com fibra de vidro
Dados técnicos: Custo energético 158.243 MJ; Emissão de CO2 9.109 kg
Resíduos:
- embalagem: re150101 Embalagens de papel e cartão. (componente de resíduo); rendimento 1.483 kg; Código LER 15 01 01; Massa do elemento 1 kg; Volume 0.001333 m3
