# Chapéu para cozinha

- Propriedade do ficheiro: CYPE Ingenieros S.A.
- Formato: FIEBDC-3/2016
- Programa: Gerador de preços para construção civil. CYPE Ingenieros, S.A.
- Data: 11/06/2024
- Moeda: EUR
- Custos indirectos: 3 %
- IVA: 23 %

## I Instalações

### IV Ventilação

#### IVK Ventilação adicional específica em cozinha para habitações

**IVK040** Ud Chapéu para cozinha.
Chapéu contra a chuva de chapa galvanizada, para conduta de saída de 400 mm de diâmetro exterior em cobertura inclinada de telha, acabamento liso, com rede de protecção contra a entrada de folhas e pássaros, rufo de chumbo e pescoço de ligação à conduta.
Inclui: Marcação. Colocação.
Critério de medição de projecto: Número de unidades previstas, segundo documentação gráfica de Projecto.
Critério de medição de obra: Medir-se-á o número de unidades realmente executadas segundo especificações de Projecto.

| Código | Un | Descrição | Rendimento | Preço | Importância |
|---|---|---|---|---|---|
| mt42svs270ph | Ud | Chapéu contra a chuva de chapa galvanizada, para conduta de saída de 400 mm de diâmetro exterior em cobertura inclinada de telha, acabamento liso, com rede de protecção contra a entrada de folhas e pássaros, rufo de chumbo e pescoço de ligação à conduta. (material) | 1 | 490.3 | 490.300 |
| mo011 | h | Oficial de 1ª montador. (mão de obra) | 0.205 | 23.31 | 4.779 |
| mo080 | h | Ajudante de montador. (mão de obra) | 0.103 | 22.13 | 2.279 |
| % | % | Custos directos complementares | 2 % | 497.358 | 9.947 |
|  |  | Custos directos |  |  | 507.305 |

## Recursos

**mt42svs270ph** Ud Chapéu contra a chuva de chapa galvanizada
Dados técnicos: Custo energético 427.492 MJ; Emissão de CO2 44.767 kg
Resíduos:
- embalagem: re150101 Embalagens de papel e cartão. (componente de resíduo); rendimento 1.468 kg; Código LER 15 01 01; Massa do elemento 1 kg; Volume 0.001333 m3
