# Pré-aro metálico

- Propriedade do ficheiro: CYPE Ingenieros S.A.
- Formato: FIEBDC-3/2016
- Programa: Gerador de preços para construção civil. CYPE Ingenieros, S.A.
- Data: 23/10/2024
- Moeda: EUR
- Custos indirectos: 3 %
- IVA: 23 %

## L Vãos

### LC Caixilharias

#### LCR Aros e pré-aros

**LCR020** m Pré-aro metálico.
Pré-aro de alumínio, 36x19x1,5 mm, fixação ao paramento através do assentamento dos ganchos de fixação com argamassa de cimento.
Critérios considerados na determinação do preço da unidade de obra: O preço não inclui o assentamento do pré-aro.
Inclui: Marcação dos pontos de fixação. Colocação do pré-aro. Fixação ao paramento.
Critério de medição de projecto: Comprimento medido entre eixos, segundo documentação gráfica de Projecto.
Critério de medição de obra: Medir-se-á, a eixos, o comprimento realmente executado segundo especificações de Projecto.

| Código | Un | Descrição | Rendimento | Preço | Importância |
|---|---|---|---|---|---|
| mt25pem015a | m | Pré-aro de alumínio, de 36x19x1,5 mm, ensamblado através de esquadros e com ganchos de fixação para a fixação ao paramento e parafusos para a fixação da caixilharia. (material) | 1 | 2.2 | 2.200 |
| mo018 | h | Oficial de 1ª serralheiro. (mão de obra) | 0.046 | 22.98 | 1.057 |
| mo059 | h | Ajudante de serralheiro. (mão de obra) | 0.046 | 22.2 | 1.021 |
| % | % | Custos directos complementares | 2 % | 4.278 | 0.086 |
|  |  | Custos directos |  |  | 4.364 |

Resíduos:
- colocação: mt25pem015a; factor de resíduo 0.0479993

## Recursos

**mt25pem015a** m Pré-aro de alumínio
Dados técnicos: Custo energético 31.539 MJ; Emissão de CO2 2.310 kg; Código LER 17 04 02; Massa do elemento 0.2774 kg; Volume 0.000185 m3
Resíduos:
- embalagem: re170203 Plástico. (componente de resíduo); rendimento 0.005 kg; Código LER 17 02 03; Massa do elemento 1 kg; Volume 0.001667 m3
