# Cortina para porta exterior

- Propriedade do ficheiro: CYPE Ingenieros S.A.
- Formato: FIEBDC-3/2016
- Programa: Gerador de preços para construção civil. CYPE Ingenieros, S.A.
- Data: 09/06/2025
- Moeda: EUR
- Custos indirectos: 3 %
- IVA: 23 %

## L Vãos

### LS Protecções solares

#### LSC Cortinas

**LSC010** Ud Cortina para porta exterior.
Cortina para porta exterior, de 1000x2100 mm, formada por cordões flexíveis de PVC, cor opaco, de 4 mm de diâmetro e remate superior de PVC, cor branca. Inclusive acessórios.
Inclui: Fixação do remate superior da cortina no paramento.
Critério de medição de projecto: Número de unidades previstas, segundo documentação gráfica de Projecto.
Critério de medição de obra: Medir-se-á o número de unidades realmente executadas segundo especificações de Projecto.

| Código | Un | Descrição | Rendimento | Preço | Importância |
|---|---|---|---|---|---|
| mt44cor010a | m² | Cortina para porta exterior, formada por cordões flexíveis de PVC, cor opaco, de 4 mm de diâmetro. (material) | 2.1 | 26.92 | 56.532 |
| mt44cor040a | m | Remate superior de PVC, cor branca, com acessórios. (material) | 10 | 3.95 | 39.500 |
| mo011 | h | Oficial de 1ª montador. (mão de obra) | 0.144 | 25.32 | 3.646 |
| mo080 | h | Ajudante de montador. (mão de obra) | 0.144 | 24.04 | 3.462 |
| % | % | Custos directos complementares | 2 % | 103.140 | 2.063 |
|  |  | Custos directos |  |  | 105.203 |
