# Película de segurança, em envidraçado de fachada

- Propriedade do ficheiro: CYPE Ingenieros S.A.
- Formato: FIEBDC-3/2016
- Programa: Gerador de preços para construção civil. CYPE Ingenieros, S.A.
- Data: 11/06/2024
- Moeda: EUR
- Custos indirectos: 3 %
- IVA: 23 %

## L Vãos

### LV Vidros

#### LVL Películas adesivas

**LVL020** m² Película de segurança, em envidraçado de fachada.
Película viscoelástica adesiva, transparente, de segurança, de 101x100 cm e 100 µm de espessura, à base de poliéster e adesivo acrílico, com revestimento superficial, de alta resistência ao impacto e aos riscos, aplicada na face interior do envidraçado de fachada. Inclusive solução de água e sabão, para a limpeza da superfície do vidro e a colocação de películas adesivas.
Inclui: Limpeza da superfície do vidro. Humedecimento, através de rociado, das superfícies a aderir. Aplicação e espalhamento da lâmina, através de pressão com espátula. Limpeza e secagem da superfície.
Critério de medição de projecto: Superfície medida segundo documentação gráfica de Projecto.
Critério de medição de obra: Medir-se-á a superfície realmente executada segundo especificações de Projecto.

| Código | Un | Descrição | Rendimento | Preço | Importância |
|---|---|---|---|---|---|
| mt21lmc030a | l | Líquido de limpeza à base de solução de água e sabão com 6% de água, para aplicar com pulverizador, para a limpeza da superfície do vidro e a colocação de películas adesivas. (material) | 0.15 | 0.23 | 0.035 |
| mt21lmc015a | m² | Película viscoelástica adesiva, transparente, de segurança, de 101x100 cm e 100 µm de espessura, à base de poliéster e adesivo acrílico, com revestimento superficial, de alta resistência ao impacto e aos riscos, para a sua aplicação na face interior do envidraçado, como protecção face à rotura espontânea do vidro e actos de vandalismo. (material) | 1.05 | 21.34 | 22.407 |
| mo055 | h | Oficial de 1ª vidraceiro. (mão de obra) | 0.091 | 24.22 | 2.204 |
| mo110 | h | Ajudante de vidraceiro. (mão de obra) | 0.091 | 23.62 | 2.149 |
| % | % | Custos directos complementares | 2 % | 26.795 | 0.536 |
|  |  | Custos directos |  |  | 27.331 |

Resíduos:
- colocação: mt21lmc030a; factor de resíduo 0.055
- colocação: mt21lmc015a; factor de resíduo 0.03

## Recursos

**mt21lmc030a** l Líquido de limpeza à base de solução de água e sabão com 6% de água
Dados técnicos: Custo energético 4.265 MJ; Emissão de CO2 0.194 kg; Código LER 20 01 30; Massa do elemento 1 kg; Volume 0.001 m3
Resíduos:
- embalagem: re170203 Plástico. (componente de resíduo); rendimento 0.023 kg; Código LER 17 02 03; Massa do elemento 1 kg; Volume 0.001667 m3

**mt21lmc015a** m² Película viscoelástica adesiva
Dados técnicos: Custo energético 8.707 MJ; Emissão de CO2 0.397 kg; Código LER 17 06 04; Massa do elemento 0.128 kg; Volume 0.000213 m3
Resíduos:
- embalagem: re170203 Plástico; rendimento 0.034 kg
