# Alteração do sentido de abertura de porta interior

- Propriedade do ficheiro: CYPE Ingenieros S.A.
- Formato: FIEBDC-3/2016
- Programa: Gerador de preços para construção civil. CYPE Ingenieros, S.A.
- Data: 25/09/2024
- Moeda: EUR
- Custos indirectos: 3 %
- IVA: 23 %

## L Vãos

### LZ Reparações

#### LZP Em portas

**LZP010** Ud Alteração do sentido de abertura de porta interior.
Alteração do sentido de abertura de porta interior de madeira e substituição das ferragens existentes por ferragens de fecho de latão e puxador par sobre espelho comprido de latão, cor preto, acabamento brilhante, série básica.
Inclui: Desmontagem dos elementos. Remoção das ferragens deterioradas. Reparação do pré-aro. Marcação e colocação dos pernos. Montagem dos elementos. Ajuste da folha. Limpeza dos restos da obra.
Critério de medição de projecto: Número de unidades previstas, segundo documentação gráfica de Projecto.
Critério de medição de obra: Medir-se-á o número de unidades realmente executadas segundo especificações de Projecto.

| Código | Un | Descrição | Rendimento | Preço | Importância |
|---|---|---|---|---|---|
| mt23ibl010jb | Ud | Dobradiça de 100x58 mm, com remate, de latão, acabamento brilhante, para porta interior. (material) | 3 | 0.81 | 2.430 |
| mt23ppb031 | Ud | Parafuso de latão 21/35 mm. (material) | 18 | 0.07 | 1.260 |
| mt23ppb200 | Ud | Fechadura de embutir, frente, acessórios e parafusos de fixação, para porta interior, segundo EN 12209. (material) | 1 | 12.42 | 12.420 |
| mt23hbl010aa | Ud | Jogo de puxador par e espelho comprido de latão, cor preto, acabamento brilhante, série básica, para porta interior. (material) | 1 | 8.94 | 8.940 |
| mo017 | h | Oficial de 1ª carpinteiro. (mão de obra) | 0.598 | 23.03 | 13.772 |
| % | % | Custos directos complementares | 2 % | 38.822 | 0.776 |
|  |  | Custos directos |  |  | 39.598 |

Resíduos:
- colocação: mt23ppb031 Parafuso de latão 21/35 mm; factor de resíduo 0.01

## Recursos

**mt23ppb031** Ud Parafuso de latão 21/35 mm
Dados técnicos: Custo energético 1.266 MJ; Emissão de CO2 0.086 kg; Código LER 17 04 01; Massa do elemento 0.0072 kg; Volume 0.000005 m3
Resíduos:
- embalagem: re150101 Embalagens de papel e cartão. (componente de resíduo); rendimento 0.001 kg; Código LER 15 01 01; Massa do elemento 1 kg; Volume 0.001333 m3

**mt23hbl010aa** Ud Jogo de puxador par e espelho comprido de latão, cor preto, acabamento brilhante, série básica, para porta interior
Dados técnicos: Custo energético 19.366 MJ; Emissão de CO2 1.359 kg
Resíduos:
- embalagem: re150101 Embalagens de papel e cartão; rendimento 0.072 kg
