# Isolamento sonoro a sons de condução aérea sobre tecto falso, com painéis de fibra de poliéster

- Propriedade do ficheiro: CYPE Ingenieros S.A.
- Formato: FIEBDC-3/2016
- Programa: Gerador de preços para construção civil. CYPE Ingenieros, S.A.
- Data: 11/06/2024
- Moeda: EUR
- Custos indirectos: 3 %
- IVA: 23 %

## N Isolamentos e impermeabilizações

### NB Isolamentos sonoros

#### NBT Tectos falsos

**NBT040** m² Isolamento sonoro a sons de condução aérea sobre tecto falso, com painéis de fibra de poliéster.
Isolamento sonoro a sons de condução aérea sobre tecto falso, com painel de napa de poliéster, tipo NPP, de 1350x600 mm e 80 (40+40) mm de espessura.
Critérios considerados na determinação do preço da unidade de obra: O preço não inclui o tecto falso.
Inclui: Corte e ajuste do isolamento. Colocação do isolamento.
Critério de medição de projecto: Superfície medida segundo documentação gráfica de Projecto.
Critério de medição de obra: Medir-se-á a superfície realmente executada segundo especificações de Projecto.

| Código | Un | Descrição | Rendimento | Preço | Importância |
|---|---|---|---|---|---|
| mt16npg020f | m² | Painel de napa de poliéster, tipo NPP, de 1350x600 mm e 80 (40+40) mm de espessura, resistência térmica 1,02 m²°C/W, condutibilidade térmica 0,039 W/(m°C), Euroclasse B-s1, d0 de reacção ao fogo segundo NP EN 13501-1; com atenuação acústica de 50 dB. (material) | 1.05 | 10.72 | 11.256 |
| mo054 | h | Oficial de 1ª montador de isolamentos. (mão de obra) | 0.076 | 23.31 | 1.772 |
| mo101 | h | Ajudante de montador de isolamentos. (mão de obra) | 0.076 | 22.13 | 1.682 |
| % | % | Custos directos complementares | 2 % | 14.710 | 0.294 |
|  |  | Custos directos |  |  | 15.004 |

Resíduos:
- colocação: mt16npg020f; factor de resíduo 0.048672

## Recursos

**mt16npg020f** m² Painel de napa de poliéster
Dados técnicos: Custo energético 44.981 MJ; Emissão de CO2 1.954 kg; Código LER 17 06 04; Massa do elemento 1 kg; Volume 0.001667 m3
Resíduos:
- embalagem: re170203 Plástico. (componente de resíduo); rendimento 0.028 kg; Código LER 17 02 03; Massa do elemento 1 kg; Volume 0.001667 m3
