# Drenagem de pavimentos com lâminas drenantes

- Propriedade do ficheiro: CYPE Ingenieros S.A.
- Formato: FIEBDC-3/2016
- Programa: Gerador de preços para construção civil. CYPE Ingenieros, S.A.
- Data: 23/10/2024
- Moeda: EUR
- Custos indirectos: 3 %
- IVA: 23 %

## N Isolamentos e impermeabilizações

### ND Drenagens

#### NDN Pavimentos

**NDN010** m² Drenagem de pavimentos com lâminas drenantes.
Drenagem de pavimentos com tela drenante de polietileno, de 7 mm de espessura, colocada directamente sobre a impermeabilização.
Inclui: Corte e preparação das lâminas drenantes. Colocação das lâminas drenantes.
Critério de medição de projecto: Superfície medida segundo documentação gráfica de Projecto.
Critério de medição de obra: Medir-se-á a superfície realmente executada segundo especificações de Projecto.

| Código | Un | Descrição | Rendimento | Preço | Importância |
|---|---|---|---|---|---|
| mt15res330a | m² | Tela drenante de polietileno, de 7 mm de espessura, fornecida em rolos de 20 m de comprimento. (material) | 1.05 | 17.39 | 18.260 |
| mo029 | h | Oficial de 1ª aplicador de lâminas impermeabilizantes. (mão de obra) | 0.217 | 22.68 | 4.922 |
| mo067 | h | Ajudante de aplicador de lâminas impermeabilizantes. (mão de obra) | 0.217 | 22.13 | 4.802 |
| % | % | Custos directos complementares | 2 % | 27.984 | 0.560 |
|  |  | Custos directos |  |  | 28.544 |

Resíduos:
- colocação: mt15res330a Tela drenante de polietileno, de 7 mm de espessura, fornecida em rolos de 20 m de comprimento; factor de resíduo 0.032658

## Recursos

**mt15res330a** m² Tela drenante de polietileno, de 7 mm de espessura, fornecida em rolos de 20 m de comprimento
Dados técnicos: Custo energético 71.728 MJ; Emissão de CO2 2.589 kg; Código LER 17 06 04; Massa do elemento 0.5 kg; Volume 0.000833 m3
Resíduos:
- embalagem: re170203 Plástico. (componente de resíduo); rendimento 0.033 kg; Código LER 17 02 03; Massa do elemento 1 kg; Volume 0.001667 m3
