# Vedação estanque de tubo para passagem de instalações com tampa, em paramento de madeira

- Propriedade do ficheiro: CYPE Ingenieros S.A.
- Formato: FIEBDC-3/2016
- Programa: Gerador de preços para construção civil. CYPE Ingenieros, S.A.
- Data: 23/10/2024
- Moeda: EUR
- Custos indirectos: 3 %
- IVA: 23 %

## N Isolamentos e impermeabilizações

### NE Estanquidade

#### NEI Instalações

**NEI030** Ud Vedação estanque de tubo para passagem de instalações com tampa, em paramento de madeira.
Vedação estanque de tubo para passagem de instalações com tampão de elastómero termoplástico, de 16 mm de diâmetro exterior e 11 mm de diâmetro interior, em paramento de madeira.
Inclui: Perfuração da peça. Colocação da peça.
Critério de medição de projecto: Número de unidades previstas, segundo documentação gráfica de Projecto.
Critério de medição de obra: Medir-se-á o número de unidades realmente executadas segundo especificações de Projecto.

| Código | Un | Descrição | Rendimento | Preço | Importância |
|---|---|---|---|---|---|
| mt15sbi100aa | Ud | Tampão de elastómero termoplástico, de 16 mm de diâmetro exterior e 11 mm de diâmetro interior, intervalo de temperatura de trabalho de -50 a 90°C. (material) | 1 | 0.78 | 0.780 |
| mo101 | h | Ajudante de montador de isolamentos. (mão de obra) | 0.005 | 22.13 | 0.111 |
| % | % | Custos directos complementares | 2 % | 0.891 | 0.018 |
|  |  | Custos directos |  |  | 0.909 |

## Recursos

**mt15sbi100aa** Ud Tampão de elastómero termoplástico
Dados técnicos: Custo energético 0.933 MJ; Emissão de CO2 0.051 kg
Resíduos:
- embalagem: re150101 Embalagens de papel e cartão. (componente de resíduo); rendimento 0.009 kg; Código LER 15 01 01; Massa do elemento 1 kg; Volume 0.001333 m3
- embalagem: re170203 Plástico. (componente de resíduo); rendimento 0.005 kg; Código LER 17 02 03; Massa do elemento 1 kg; Volume 0.001667 m3
