# Tratamento de humidades por capilaridade com argamassa de cimento, em paredes

- Propriedade do ficheiro: CYPE Ingenieros S.A.
- Formato: FIEBDC-3/2016
- Programa: Gerador de preços para construção civil. CYPE Ingenieros, S.A.
- Data: 25/09/2024
- Moeda: EUR
- Custos indirectos: 3 %
- IVA: 23 %

## N Isolamentos e impermeabilizações

### NH Tratamento de humidades por capilaridade

#### NHM Argamassa

**NHM010** m² Tratamento de humidades por capilaridade com argamassa de cimento, em paredes.
Tratamento de humidades por capilaridade com uma camada de argamassa de cimento, tipo R CSII W1, segundo EN 998-1, cor branca, de 20 mm de espessura média, directa, com acabamento liso, aplicada manualmente, em paredes.
Critérios considerados na determinação do preço da unidade de obra: O preço não inclui a eliminação do revestimento existente nem a realização do revestimento posterior.
Inclui: Disposição dos panos de trabalho. Preparação da argamassa. Aplicação da argamassa. Realização de juntas e pontos singulares. Execução do acabamento. Cura da argamassa.
Critério de medição de projecto: Superfície medida segundo documentação gráfica de Projecto.
Critério de medição de obra: Medir-se-á a superfície realmente executada segundo especificações de Projecto.

| Código | Un | Descrição | Rendimento | Preço | Importância |
|---|---|---|---|---|---|
| mt28esp080a | kg | Argamassa de cimento, tipo R CSII W1, segundo EN 998-1, para utilização em interiores ou em exteriores, cor branca, composta por aglomerantes hidráulicos específicos, inertes seleccionados, inibidores de eflorescências salinas e aditivos específicos, fornecida em sacos, para tratamento de humidades por capilaridade. (material) | 24 | 0.86 | 20.640 |
| mo032 | h | Oficial de 1ª aplicador de produtos impermeabilizantes. (mão de obra) | 0.486 | 22.68 | 11.022 |
| mo070 | h | Ajudante de aplicador de produtos impermeabilizantes. (mão de obra) | 0.248 | 22.13 | 5.488 |
| % | % | Custos directos complementares | 2 % | 37.150 | 0.743 |
|  |  | Custos directos |  |  | 37.893 |

Resíduos:
- colocação: mt28esp080a; factor de resíduo 0.013825

## Recursos

**mt28esp080a** kg Argamassa de cimento
Dados técnicos: Custo energético 3.340 MJ; Emissão de CO2 0.250 kg; Código LER 17 01 01; Massa do elemento 1 kg; Volume 0.000667 m3
