# Impermeabilização de fosso de ascensor com argamassa

- Propriedade do ficheiro: CYPE Ingenieros S.A.
- Formato: FIEBDC-3/2016
- Programa: Gerador de preços para construção civil. CYPE Ingenieros, S.A.
- Data: 11/06/2024
- Moeda: EUR
- Custos indirectos: 3 %
- IVA: 23 %

## N Isolamentos e impermeabilizações

### NI Impermeabilizações

#### NIA Fossos de ascensor, depósitos e piscinas

**NIA020** m² Impermeabilização de fosso de ascensor com argamassa.
Impermeabilização de fosso de ascensor constituído por muro de superfície lisa de betão, elementos pré-fabricados de betão ou rebocos de argamassa rica em cimento, com argamassa cimentícia impermeabilizante flexível bicomponente, de cor cinzento, aplicado com trincha em duas ou mais camada, sobre o suporte humedecido, até conseguir uma espessura mínima total de 2 mm.
Critérios considerados na determinação do preço da unidade de obra: O preço não inclui a impermeabilização de esquinas e encontros.
Inclui: Humidificação do suporte. Aplicação de uma primeira camada sobre o suporte humedecido. Secagem. Humedecimento da primeira camada e aplicação de uma segunda camada com a mesma consistência da primeira. Correcção de falhas e limpeza final. Cura.
Critério de medição de projecto: Superfície medida segundo documentação gráfica de Projecto.
Critério de medição de obra: Medir-se-á a superfície realmente executada segundo especificações de Projecto.

| Código | Un | Descrição | Rendimento | Preço | Importância |
|---|---|---|---|---|---|
| mt09bmr220a | kg | Argamassa cimentícia impermeabilizante flexível bicomponente, de cor cinzento, com resistência aos sulfatos, ao gelo e à intempérie e apta para estar em contacto com agua potável, segundo NP EN 1504-2, Euroclasse F de reacção ao fogo, segundo NP EN 13501-1, para aplicar em interiores e exteriores. (material) | 3 | 0.81 | 2.430 |
| mo032 | h | Oficial de 1ª aplicador de produtos impermeabilizantes. (mão de obra) | 0.108 | 22.68 | 2.449 |
| mo070 | h | Ajudante de aplicador de produtos impermeabilizantes. (mão de obra) | 0.108 | 22.13 | 2.390 |
| % | % | Custos directos complementares | 2 % | 7.269 | 0.145 |
|  |  | Custos directos |  |  | 7.414 |

Resíduos:
- colocação: mt09bmr220a; factor de resíduo 0.014766

## Recursos

**mt09bmr220a** kg Argamassa cimentícia impermeabilizante flexível bicomponente
Dados técnicos: Custo energético 3.896 MJ; Emissão de CO2 0.359 kg; Código LER 17 01 01; Massa do elemento 1 kg; Volume 0.000667 m3
Resíduos:
- embalagem: re150101 Embalagens de papel e cartão. (componente de resíduo); rendimento 0.011 kg; Código LER 15 01 01; Massa do elemento 1 kg; Volume 0.001333 m3
