# Peças especiais para cobertura inclinada de telhas cerâmicas "TEJAS VEREA"

- Propriedade do ficheiro: CYPE Ingenieros S.A.
- Formato: FIEBDC-3/2016
- Programa: Gerador de preços para construção civil. CYPE Ingenieros, S.A.
- Data: 11/06/2024
- Moeda: EUR
- Custos indirectos: 3 %
- IVA: 23 %

## Q Coberturas

### QU Componentes de coberturas inclinadas e curvas

#### QUT De telhas cerâmicas

**QUT062** Ud Peças especiais para cobertura inclinada de telhas cerâmicas "TEJAS VEREA".
Telhão cerâmico de 3 hastes, "TEJAS VEREA", acabamento com coloração em massa Rojo, para telhas canudo, assente com argamassa de cimento, confeccionada em obra, dosificação 1:6; para cobertura inclinada.
Critério de medição de projecto: Número de unidades previstas, segundo documentação gráfica de Projecto.
Critério de medição de obra: Medir-se-á o número de unidades realmente executadas segundo especificações de Projecto.

| Código | Un | Descrição | Rendimento | Preço | Importância |
|---|---|---|---|---|---|
| mt13tvc014aa | Ud | Telhão cerâmico de 3 hastes, "TEJAS VEREA", acabamento com coloração em massa Rojo, para telhas canudo, segundo EN 1304. (material) | 1 | 23.4 | 23.400 |
| mt08aaa010a | m³ | Água. (material) | 0.006 | 1.5 | 0.009 |
| mt01arg005a | t | Areia de pedreira, para argamassa preparada em obra. (material) | 0.049 | 18 | 0.882 |
| mt08cem011a | kg | Cimento Portland CEM II/B-L 32,5 R, cor cinzento, em sacos, segundo NP EN 197-1. (material) | 7.5 | 0.1 | 0.750 |
| mq06hor010 | h | Betoneira eléctrica com uma capacidade de amassadura de 160 l. (equipamento) | 0.024 | 3.45 | 0.083 |
| mo020 | h | Oficial de 1ª construção. (mão de obra) | 0.175 | 22.68 | 3.969 |
| mo113 | h | Operário não qualificado construção. (mão de obra) | 0.175 | 21.45 | 3.754 |
| % | % | Custos directos complementares | 2 % | 32.847 | 0.657 |
|  |  | Custos directos |  |  | 33.504 |

Resíduos:
- colocação: mt13tvc014aa Telhão cerâmico de 3 hastes, "TEJAS VEREA", acabamento com coloração em massa Rojo, para telhas canudo, segundo EN 1304; factor de resíduo 0.0196
- colocação: mt01arg005a Areia de pedreira, para argamassa preparada em obra; factor de resíduo 0.00501329
- colocação: mt08cem011a Cimento Portland CEM II/B-L 32,5 R, cor cinzento, em sacos, segundo NP EN 197-1; factor de resíduo 0.01512

## Recursos

**mt13tvc014aa** Ud Telhão cerâmico de 3 hastes, "TEJAS VEREA", acabamento com coloração em massa Rojo, para telhas canudo, segundo EN 1304
Dados técnicos: Custo energético 12.473 MJ; Emissão de CO2 0.644 kg; Código LER 17 01 03; Massa do elemento 3.2 kg; Volume 0.00256 m3
Resíduos:
- embalagem: re170201 Madeira. (componente de resíduo); rendimento 0.003 kg; Código LER 17 02 01; Massa do elemento 1 kg; Volume 0.000909 m3
- embalagem: re170203 Plástico. (componente de resíduo); rendimento 0.002 kg; Código LER 17 02 03; Massa do elemento 1 kg; Volume 0.001667 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg
