# Automatização de rega de cobertura verde. Sistema "ZINCO"

- Propriedade do ficheiro: CYPE Ingenieros S.A.
- Formato: FIEBDC-3/2016
- Programa: Gerador de preços para construção civil. CYPE Ingenieros, S.A.
- Data: 23/10/2024
- Moeda: EUR
- Custos indirectos: 3 %
- IVA: 23 %

## Q Coberturas

### QV Sistemas de coberturas verdes

#### QVG Rega

**QVG011** Ud Automatização de rega de cobertura verde. Sistema "ZINCO".
Automatização de rega de cobertura plana acessível, não ventilada, ajardinada extensiva, com unidade principal pré-montada em caixa de aço inoxidável com fechadura, Autómata BM 2000 "ZINCO", de 580x390x250 cm, composta dos seguintes elementos: programador electrónico para rega automática, alimentação por bateria de 9 V, tomada roscada para acoplamento do tubo de 32 mm de diâmetro, filtro, regulador de pressão, 4 electroválvulas com ligações roscadas de 1" de diâmetro, ligação para acoplamento da mangueira e sensor de chuva.
Critérios considerados na determinação do preço da unidade de obra: O preço não inclui a verificação e a manutenção das instalações.
Inclui: Colocação.
Critério de medição de projecto: Número de unidades previstas, segundo documentação gráfica de Projecto.
Critério de medição de obra: Medir-se-á o número de unidades realmente executadas segundo especificações de Projecto.

| Código | Un | Descrição | Rendimento | Preço | Importância |
|---|---|---|---|---|---|
| mt48tpz020a | Ud | Unidade principal pré-montada em caixa de aço inoxidável com fechadura, Autómata BM 2000 "ZINCO", de 580x390x250 cm, composta dos seguintes elementos: programador electrónico para rega automática, alimentação por bateria de 9 V, tomada roscada para acoplamento do tubo de 32 mm de diâmetro, filtro, regulador de pressão, 4 electroválvulas com ligações roscadas de 1" de diâmetro, ligação para acoplamento da mangueira e sensor de chuva, pressão mínima de abastecimento 1,5 bar; para coberturas verdes de até 1000 m². (material) | 1 | 3880.77 | 3880.770 |
| mo008 | h | Oficial de 1ª canalizador. (mão de obra) | 0.228 | 23.31 | 5.315 |
| mo107 | h | Ajudante de canalizador. (mão de obra) | 0.228 | 22.09 | 5.037 |
| % | % | Custos directos complementares | 2 % | 3891.122 | 77.822 |
|  |  | Custos directos |  |  | 3968.944 |
