# Revestimento mural interior com chapa de aço laminado a quente

- Propriedade do ficheiro: CYPE Ingenieros S.A.
- Formato: FIEBDC-3/2016
- Programa: Gerador de preços para construção civil. CYPE Ingenieros, S.A.
- Data: 11/02/2025
- Moeda: EUR
- Custos indirectos: 3 %
- IVA: 23 %

## R Revestimentos

### RD Decorativos

#### RDE Metálicos

**RDE030** m² Revestimento mural interior com chapa de aço laminado a quente.
Revestimento mural interior com chapa de aço laminado a quente EN 10025 S275JR, de 6 mm de espessura, acabamento galvanizado a quente, com tratamento anticorrosão C4 para um grau de durabilidade M, segundo NP EN ISO 12944-1. Colocação em obra: sistema de fixação oculta com parafusos de aço galvanizado sobre substrutura suporte formada por perfis de aço laminado de 40x20 mm, acabamento galvanizado a quente, com uma separação de 600 mm. Inclusive ancoragens mecânicas para a fixação da substrutura suporte ao paramento.
Inclui: Limpeza e preparação da superfície suporte. Marcação. Fixação dos perfis sobre o paramento. Corte e preparação do revestimento. Colocação e fixação do revestimento. Resolução de encontros e pontos singulares.
Critério de medição de projecto: Superfície medida segundo documentação gráfica de Projecto, descontando as aberturas de superfície maior de 2 m².
Critério de medição de obra: Medir-se-á a superfície realmente executada segundo especificações de Projecto, descontando as aberturas de superfície maior de 2 m².

| Código | Un | Descrição | Rendimento | Preço | Importância |
|---|---|---|---|---|---|
| mt07ala010ddc | kg | Aço laminado EN 10025 S275JR, em perfis laminados a quente, peças simples, para aplicações estruturais, das séries L, LD, T, redondo, quadrado, rectangular ou chapa, acabamento galvanizado a quente. Trabalhado e montado em oficina, para colocar com ligações aparafusadas em obra. (material) | 1.66 | 3.05 | 5.063 |
| mt26aaa033a | Ud | Ancoragem mecânica com bucha de nylon e parafuso de aço galvanizado, de cabeça escareada. (material) | 12 | 0.29 | 3.480 |
| mt29pme050f | kg | Chapa de aço laminado a quente EN 10025 S275JR, de 6 mm de espessura, acabamento galvanizado a quente. (material) | 49.5 | 1.23 | 60.885 |
| mt29pme055 | m² | Tratamento anticorrosão C4 para um grau de durabilidade M, segundo NP EN ISO 12944-1, composto de limpeza e desengorduramento da superfície com detergente e água à pressão (15-20 MPa) e enxaguamento posterior; posterior aplicação de uma camada dupla intermédia de tinta epoxi, de pelo menos 180 microns de espessura, e uma camada de acabamento à base de poliuretano, de pelo menos 60 microns de espessura, cor a escolher. (material) | 2.05 | 14.09 | 28.885 |
| mt29pme040a | Ud | Parafuso de aço galvanizado. (material) | 9.33 | 0.32 | 2.986 |
| mo018 | h | Oficial de 1ª serralheiro. (mão de obra) | 0.832 | 24.96 | 20.767 |
| mo059 | h | Ajudante de serralheiro. (mão de obra) | 0.832 | 24.11 | 20.060 |
| % | % | Custos directos complementares | 2 % | 142.126 | 2.843 |
|  |  | Custos directos |  |  | 144.969 |

Resíduos:
- colocação: mt07ala010ddc; factor de resíduo 0.0045
- colocação: mt26aaa033a Ancoragem mecânica com bucha de nylon e parafuso de aço galvanizado, de cabeça escareada; factor de resíduo 0.00430435
- colocação: mt29pme050f Chapa de aço laminado a quente EN 10025 S275JR, de 6 mm de espessura, acabamento galvanizado a quente; factor de resíduo 0.02
- colocação: mt29pme040a Parafuso de aço galvanizado; factor de resíduo 0.00424242

## Recursos

**mt07ala010ddc** kg Aço laminado EN 10025 S275JR
Dados técnicos: Custo energético 9.830 MJ; Emissão de CO2 0.510 kg; Código LER 17 04 05; Massa do elemento 1 kg; Volume 0.000476 m3

**mt26aaa033a** Ud Ancoragem mecânica com bucha de nylon e parafuso de aço galvanizado, de cabeça escareada
Dados técnicos: Custo energético 1.599 MJ; Emissão de CO2 0.133 kg; Código LER 17 04 05; Massa do elemento 0.046 kg; Volume 0.000022 m3
Resíduos:
- embalagem: re150101 Embalagens de papel e cartão. (componente de resíduo); rendimento 0.001 kg; Código LER 15 01 01; Massa do elemento 1 kg; Volume 0.001333 m3

**mt29pme050f** kg Chapa de aço laminado a quente EN 10025 S275JR, de 6 mm de espessura, acabamento galvanizado a quente
Dados técnicos: Custo energético 31.860 MJ; Emissão de CO2 2.920 kg; Código LER 17 04 05; Massa do elemento 1 kg; Volume 0.000476 m3

**mt29pme040a** Ud Parafuso de aço galvanizado
Dados técnicos: Custo energético 0.183 MJ; Emissão de CO2 0.019 kg; Código LER 17 04 05; Massa do elemento 0.0066 kg; Volume 0.000003 m3
Resíduos:
- embalagem: re150101 Embalagens de papel e cartão; rendimento 0.001 kg
