# Revestimento termo-isolante sobre paramento interior de madeira

- Propriedade do ficheiro: CYPE Ingenieros S.A.
- Formato: FIEBDC-3/2016
- Programa: Gerador de preços para construção civil. CYPE Ingenieros, S.A.
- Data: 30/10/2025
- Moeda: EUR
- Custos indirectos: 3 %
- IVA: 23 %

## R Revestimentos

### RK Pinturas, argamassas e revestimentos para isolamento térmico e sonoro

#### RKS Revestimentos termo-isolantes

**RKS020** m² Revestimento termo-isolante sobre paramento interior de madeira.
Aplicação manual de duas demãos de revestimento termo-isolante, cor branca, acabamento mate, textura lisa, (rendimento: 0,25 l/m² cada demão); sobre paramento interior de madeira, vertical, até 3 m de altura.
Critérios considerados na determinação do preço da unidade de obra: O preço inclui a protecção dos elementos da envolvente que possam ser afectados durante os trabalhos e a resolução de pontos singulares.
Inclui: Preparação da mistura. Aplicação de uma demão de primário e uma demão de acabamento.
Critério de medição de projecto: Superfície medida segundo documentação gráfica de Projecto, com o mesmo critério que o suporte base.
Critério de medição de obra: Medir-se-á a superfície realmente executada segundo especificações de Projecto, com o mesmo critério que o suporte base.

| Código | Un | Descrição | Rendimento | Preço | Importância |
|---|---|---|---|---|---|
| mt28pib040c | l | Revestimento termo-isolante para madeira, para utilização em interiores ou em exteriores, cor branca, acabamento mate, textura lisa, condutibilidade térmica 8,8e-05 W/(m°C), com um índice de reflectância solar (SRI) de 118, de >=1,4 m de espessura de ar equivalente face à difusão de vapor de água, segundo NP EN 15824; Euroclasse B-s1, d0 de reacção ao fogo, segundo NP EN 13501-1, com um conteúdo de compostos orgânicos voláteis (COV) < 30 g/l; para aplicar com pistola. (material) | 0.5 | 77.6 | 38.800 |
| mo038 | h | Oficial de 1ª pintor. (mão de obra) | 0.123 | 24.63 | 3.029 |
| mo076 | h | Ajudante de pintor. (mão de obra) | 0.123 | 24.04 | 2.957 |
| % | % | Custos directos complementares | 2 % | 44.786 | 0.896 |
|  |  | Custos directos |  |  | 45.682 |
