# Tratamento fungicida sobre paramento de gesso

- Propriedade do ficheiro: CYPE Ingenieros S.A.
- Formato: FIEBDC-3/2016
- Programa: Gerador de preços para construção civil. CYPE Ingenieros, S.A.
- Data: 23/10/2024
- Moeda: EUR
- Custos indirectos: 3 %
- IVA: 23 %

## R Revestimentos

### RL Tratamentos superficiais de protecção

#### RLF Fungicidas

**RLF010** m² Tratamento fungicida sobre paramento de gesso.
Tratamento fungicida com carácter preventivo sobre paramento de gesso, através da aplicação, com trincha, rolo ou pistola de baixa pressão, de uma camada de primário fungicida para a eliminação de bolores, fungos ou algas, diluído em água de 20 a 30%, com 0,15 l/m² de consumo médio. Incluindo protecção das superfícies contíguas e limpeza final.
Inclui: Protecção das superfícies contíguas. Aplicação do produto fungicida. Limpeza final.
Critério de medição de projecto: Superfície medida segundo documentação gráfica de Projecto.
Critério de medição de obra: Medir-se-á a superfície realmente executada segundo especificações de Projecto.

| Código | Un | Descrição | Rendimento | Preço | Importância |
|---|---|---|---|---|---|
| mt08lim060 | l | Primário fungicida para a eliminação de bolores, fungos ou algas, de aplicação em fachadas e paramentos interiores. (material) | 0.12 | 13.81 | 1.657 |
| mo039 | h | Oficial de 1ª rebocador. (mão de obra) | 0.144 | 22.68 | 3.266 |
| mo079 | h | Ajudante de rebocador. (mão de obra) | 0.11 | 22.13 | 2.434 |
| % | % | Custos directos complementares | 2 % | 7.357 | 0.147 |
|  |  | Custos directos |  |  | 7.504 |

Resíduos:
- colocação: mt08lim060 Primário fungicida para a eliminação de bolores, fungos ou algas, de aplicação em fachadas e paramentos interiores; factor de resíduo 0.03

## Recursos

**mt08lim060** l Primário fungicida para a eliminação de bolores, fungos ou algas, de aplicação em fachadas e paramentos interiores
Dados técnicos: Custo energético 113.484 MJ; Emissão de CO2 4.319 kg; Código LER 17 09 04; Massa do elemento 1.5 kg; Volume 0.001 m3
Resíduos:
- embalagem: re150104 Embalagens de metal. (componente de resíduo); rendimento 0.064 kg; Código LER 15 01 04; Massa do elemento 1 kg; Volume 0.001667 m3
