# Acabamento de gesso

- Propriedade do ficheiro: CYPE Ingenieros S.A.
- Formato: FIEBDC-3/2016
- Programa: Gerador de preços para construção civil. CYPE Ingenieros, S.A.
- Data: 23/10/2024
- Moeda: EUR
- Custos indirectos: 3 %
- IVA: 23 %

## R Revestimentos

### RP Conglomerados tradicionais

#### RPG Aplicação de gesso

**RPG011** m² Acabamento de gesso.
Formação de revestimento contínuo interior de gesso, sobre paramento vertical, até 3 m de altura, de 3 mm de espessura, formado por uma camada de acabamento com pasta de gesso de aplicação em camada fina C6, que constitui a terminação ou remate, aplicado sobre uma superfície previamente regularizada (não está incluída no preço a camada de emboço). Inclusive, remates com rodapé, e montagem, desmontagem e remoção de andaimes.
Inclui: Amassadura do gesso fino. Execução do acabamento, aplicando a pasta de gesso fino sobre a superfície previamente regularizada.
Critério de medição de projecto: Superfície medida desde o pavimento até ao tecto, segundo documentação gráfica de Projecto, sem deduzir aberturas menores que 4 m² e descontando, nas aberturas de superfície maior de 4 m², o excesso sobre 4 m². Não foram objecto de desconto os paramentos verticais que têm armários encastrados, seja qual for a sua dimensão.
Critério de medição de obra: Medir-se-á, a superfície realmente executada segundo especificações de Projecto, considerando como altura a distância entre o pavimento e o tecto, sem deduzir aberturas menores que 4 m² e descontando, nas aberturas de superfície maior de 4 m², o excesso sobre 4 m². Os paramentos que tenham armários encastrados não serão objecto de desconto seja qual for a sua dimensão.

| Código | Un | Descrição | Rendimento | Preço | Importância |
|---|---|---|---|---|---|
| mt09pye010a | m³ | Pasta de gesso para aplicação em camada fina C6, segundo EN 13279-1. (material) | 0.003 | 166.7 | 0.500 |
| mo033 | h | Oficial de 1ª gesseiro. (mão de obra) | 0.062 | 22.68 | 1.406 |
| mo071 | h | Ajudante de gesseiro. (mão de obra) | 0.031 | 22.13 | 0.686 |
| % | % | Custos directos complementares | 2 % | 2.592 | 0.052 |
|  |  | Custos directos |  |  | 2.644 |

Resíduos:
- colocação: mt09pye010a Pasta de gesso para aplicação em camada fina C6, segundo EN 13279-1; factor de resíduo 0.015

## Recursos

**mt09pye010a** m³ Pasta de gesso para aplicação em camada fina C6, segundo EN 13279-1
Dados técnicos: Custo energético 3829.241 MJ; Emissão de CO2 183.696 kg; Código LER 17 08 02; Massa do elemento 1150 kg; Volume 1.15 m3
Resíduos:
- embalagem: re150101 Embalagens de papel e cartão. (componente de resíduo); rendimento 9 kg; Código LER 15 01 01; Massa do elemento 1 kg; Volume 0.001333 m3
- embalagem: re170201 Madeira. (componente de resíduo); rendimento 0.421 kg; Código LER 17 02 01; Massa do elemento 1 kg; Volume 0.000909 m3
- embalagem: re170203 Plástico. (componente de resíduo); rendimento 0.9 kg; Código LER 17 02 03; Massa do elemento 1 kg; Volume 0.001667 m3
