# Revestimento interior directo de painéis de gesso reforçados com fibra de vidro. Sistema "PANELSYSTEM"

- Propriedade do ficheiro: CYPE Ingenieros S.A.
- Formato: FIEBDC-3/2016
- Programa: Gerador de preços para construção civil. CYPE Ingenieros, S.A.
- Data: 11/06/2024
- Moeda: EUR
- Custos indirectos: 3 %
- IVA: 23 %

## R Revestimentos

### RR Paredes (placas e painéis)

#### RRO De painéis de gesso

**RRO010** m² Revestimento interior directo de painéis de gesso reforçados com fibra de vidro. Sistema "PANELSYSTEM".
Revestimento interior directo de painéis aligeirados de gesso reforçado com fibra de vidro, TC-9 "PANELSYSTEM", de 500 mm de largura, 2900 mm de comprimento máximo e 90 mm de espessura, com os bordos longitudinais macho-fêmea para a colagem entre si. Inclusive banda acústica bicamada auto-adesiva; massa e fita para o tratamento de juntas; adesivo de união para o reforço dos encontros e fita autocolante de celulose.
Critérios considerados na determinação do preço da unidade de obra: O preço inclui a resolução de encontros e pontos singulares, mas não inclui o isolamento a colocar entre as placas e o paramento.
Inclui: Marcação simultânea das instalações de forma a harmonizar as prestações. Marcação e traçado na laje inferior e na superior das paredes a realizar. Colocação de bandas perimetrais. Corte dos painéis. Colocação dos painéis, aplicando com colher a pasta de gesso sobre o bordo macho e encaixando neste o bordo fêmea. Tratamento de juntas. Reforço nos encontros. Implantação das caixas de mecanismos eléctricos e de passagem de instalações, e perfuração posterior dos painéis.
Critério de medição de projecto: Superfície medida segundo documentação gráfica de Projecto, sem deduzir aberturas.
Critério de medição de obra: Medir-se-á, a superfície realmente executada segundo especificações de Projecto, sem deduzir aberturas.

| Código | Un | Descrição | Rendimento | Preço | Importância |
|---|---|---|---|---|---|
| mt16pdg010b | m | Banda acústica bicamada auto-adesiva, de 5 mm de espessura, formada por uma membrana auto-adesiva de alta densidade termosoldada a uma lâmina de espuma de polietileno reticulado, massa nominal 3,35 kg/m². (material) | 0.6 | 0.87 | 0.522 |
| mt12pyp010d | m² | Painel aligeirado de gesso reforçado com fibra de vidro, TC-9 "PANELSYSTEM", de 500 mm de largura, 2900 mm de comprimento máximo e 90 mm de espessura, com os bordos longitudinais macho-fêmea para a colagem entre si. (material) | 1.05 | 15.23 | 15.992 |
| mt09pye020 | kg | Pasta de gesso para juntas, segundo EN 13279-1. (material) | 0.5 | 5.26 | 2.630 |
| mt16pdg015a | m | Banda elástica de poliestireno expandido, de 15 mm de espessura. (material) | 1 | 0.35 | 0.350 |
| mt12pyp110 | m³ | Adesivo de união. (material) | 0.005 | 124.5 | 0.623 |
| mt12pyp100 | m | Fita autocolante de celulose para colocar nos encontros dos painéis com o paramento. (material) | 0.4 | 0.1 | 0.040 |
| mt12psg040a | m | Fita microperfurada de papel, segundo EN 13963. (material) | 0.4 | 0.04 | 0.016 |
| mo053 | h | Oficial de 1ª montador de pré-fabricados interiores. (mão de obra) | 0.228 | 23.31 | 5.315 |
| mo100 | h | Ajudante de montador de pré-fabricados interiores. (mão de obra) | 0.228 | 22.13 | 5.046 |
| % | % | Custos directos complementares | 2 % | 30.534 | 0.611 |
|  |  | Custos directos |  |  | 31.145 |

Resíduos:
- colocação: mt12pyp010d; factor de resíduo 0.0045
- colocação: mt09pye020 Pasta de gesso para juntas, segundo EN 13279-1; factor de resíduo 0.015
- colocação: mt16pdg015a Banda elástica de poliestireno expandido, de 15 mm de espessura; factor de resíduo 0.048
- colocação: mt12pyp100 Fita autocolante de celulose para colocar nos encontros dos painéis com o paramento; factor de resíduo 0.0559701
- colocação: mt12psg040a Fita microperfurada de papel, segundo EN 13963; factor de resíduo 0.0440299

## Recursos

**mt12pyp010d** m² Painel aligeirado de gesso reforçado com fibra de vidro
Dados técnicos: Custo energético 70.253 MJ; Emissão de CO2 0.073 kg; Código LER 17 08 02; Massa do elemento 40 kg; Volume 0.04 m3
Resíduos:
- embalagem: re170203 Plástico. (componente de resíduo); rendimento 0.015 kg; Código LER 17 02 03; Massa do elemento 1 kg; Volume 0.001667 m3

**mt09pye020** kg Pasta de gesso para juntas, segundo EN 13279-1
Dados técnicos: Custo energético 3.634 MJ; Emissão de CO2 0.174 kg; Código LER 17 08 02; Massa do elemento 1 kg; Volume 0.001 m3
Resíduos:
- embalagem: re150101 Embalagens de papel e cartão. (componente de resíduo); rendimento 0.014 kg; Código LER 15 01 01; Massa do elemento 1 kg; Volume 0.001333 m3
- embalagem: re170201 Madeira. (componente de resíduo); rendimento 0.001 kg; Código LER 17 02 01; Massa do elemento 1 kg; Volume 0.000909 m3
- embalagem: re170203 Plástico; rendimento 0.003 kg

**mt16pdg015a** m Banda elástica de poliestireno expandido, de 15 mm de espessura
Dados técnicos: Custo energético 8.373 MJ; Emissão de CO2 0.287 kg; Código LER 17 06 04; Massa do elemento 0.09 kg; Volume 0.00015 m3
Resíduos:
- embalagem: re170203 Plástico; rendimento 0.001 kg

**mt12pyp100** m Fita autocolante de celulose para colocar nos encontros dos painéis com o paramento
Dados técnicos: Custo energético 0.224 MJ; Emissão de CO2 0.002 kg; Código LER 17 06 04; Massa do elemento 0.0067 kg; Volume 0.000011 m3
Resíduos:
- embalagem: re170203 Plástico; rendimento 0.002 kg

**mt12psg040a** m Fita microperfurada de papel, segundo EN 13963
Dados técnicos: Custo energético 0.004 MJ; Emissão de CO2 0.006 kg; Código LER 20 01 01; Massa do elemento 0.0067 kg; Volume 0.000009 m3
