# Revestimento interior autoportante de placas de gesso laminado, anti-radiações. Sistema "KNAUF"

- Propriedade do ficheiro: CYPE Ingenieros S.A.
- Formato: FIEBDC-3/2016
- Programa: Gerador de preços para construção civil. CYPE Ingenieros, S.A.
- Data: 11/06/2024
- Moeda: EUR
- Custos indirectos: 3 %
- IVA: 23 %

## R Revestimentos

### RR Paredes (placas e painéis)

#### RRY De placas de gesso laminado

**RRY016** m² Revestimento interior autoportante de placas de gesso laminado, anti-radiações. Sistema "KNAUF".
Revestimento interior autoportante contraventado, sistema K151.es "KNAUF", de 39,5 mm de espessura total, com nível de qualidade do acabamento Q2, formado por placa de gesso laminado tipo anti-radiações RX de 12,5 mm de espessura, aparafusada directamente a uma estrutura autoportante de aço galvanizado, com fita de chumbo adesiva, formada por perfis horizontais de 30x30, solidamente fixados ao piso e ao tecto e mestras verticais de 60x27 mm e 0,6 mm de espessura com uma modulação de 625 mm, fixadas ao paramento vertical. Inclusive banda dessolidarizadora; fixações para a ancoragem dos perfis metálicos; parafusos para a fixação das placas; fita de papel com reforço metálico "KNAUF" e massa de juntas Uniflott GLS "KNAUF".
Critérios considerados na determinação do preço da unidade de obra: O preço inclui a resolução de encontros e pontos singulares, mas não inclui o isolamento a colocar entre as placas e o paramento.
Inclui: Marcação na laje inferior e na superior dos perfis. Colocação de elementos horizontais solidamente fixados ao piso. Colocação de elementos horizontais solidamente fixados ao tecto. Colocação das mestras, contraventando-as com ancoragens directas. Colocação de fita de chumbo adesiva. Corte das placas. Fixação das placas. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pfk012a | m | Perfil U 30/30 de chapa de aço galvanizado, "KNAUF", espessura 0,55 mm. (material) | 1.22 | 1.18 | 1.440 |
| mt12pfk011a | m | Mestra 60/27 "KNAUF", de chapa de aço galvanizado. (material) | 1.75 | 1.71 | 2.993 |
| mt12ark020a | m | Fita de chumbo adesiva anti-radiações RX "KNAUF", de 50 mm de largura e 1 mm de espessura. (material) | 2.7 | 6.53 | 17.631 |
| mt12ark010a | m² | Placa anti-radiações RX 12,5+0,5 mm "KNAUF" formada por uma placa de gesso laminado DF / EN 520 - 625 / 2600 / 12,5, corta-fogo, revestida numa das suas faces com uma lâmina de cartão e outra de chumbo de 0,5 mm, segundo EN 14190; Euroclasse A2-s1, d0 de reacção ao fogo, segundo NP EN 13501-1. (material) | 1.05 | 77.39 | 81.260 |
| mt12ptk010ba | Ud | Parafuso LB "KNAUF" 3,5x9,5. (material) | 1.4 | 0.01 | 0.014 |
| mt12pek020ta | Ud | Ancoragem directa de 125 mm, para mestra 60/27, "KNAUF". (material) | 1.5 | 0.42 | 0.630 |
| mt12ptk010cc | Ud | Parafuso autoperfurante TN "KNAUF" 3,5x25. (material) | 12.25 | 0.01 | 0.123 |
| mt12ptk010ce | Ud | Parafuso autoperfurante TN "KNAUF" 3,5x35. (material) | 14.875 | 0.01 | 0.149 |
| mt12psg220 | Ud | Fixação composta por bucha e parafuso 5x27. (material) | 2.5 | 0.06 | 0.150 |
| mt12pik020n | kg | Massa de juntas Uniflott GLS "KNAUF", de presa normal (45 minutos), intervalo de temperatura de trabalho de 10 a 30°C, para aplicação manual sem fita de juntas, segundo EN 13963. (material) | 0.606 | 0.22 | 0.133 |
| mt12pck010d | m | Fita de papel com reforço metálico "KNAUF" de 52 mm de largura, segundo NP EN 14353. (material) | 0.15 | 0.42 | 0.063 |
| mo053 | h | Oficial de 1ª montador de pré-fabricados interiores. (mão de obra) | 0.477 | 23.31 | 11.119 |
| mo100 | h | Ajudante de montador de pré-fabricados interiores. (mão de obra) | 0.477 | 22.13 | 10.556 |
| % | % | Custos directos complementares | 2 % | 126.261 | 2.525 |
|  |  | Custos directos |  |  | 128.786 |

Resíduos:
- colocação: mt12pfk012a Perfil U 30/30 de chapa de aço galvanizado, "KNAUF", espessura 0,55 mm; factor de resíduo 0.0188
- colocação: mt12pfk011a Mestra 60/27 "KNAUF", de chapa de aço galvanizado; factor de resíduo 0.0171714
- colocação: mt12ark020a Fita de chumbo adesiva anti-radiações RX "KNAUF", de 50 mm de largura e 1 mm de espessura; factor de resíduo 0.048
- colocação: mt12ark010a; factor de resíduo 0.0045
- colocação: mt12ptk010ba Parafuso LB "KNAUF" 3,5x9,5; factor de resíduo 0.00555556
- colocação: mt12pek020ta Ancoragem directa de 125 mm, para mestra 60/27, "KNAUF"; factor de resíduo 0.02
- colocação: mt12ptk010cc Parafuso autoperfurante TN "KNAUF" 3,5x25; factor de resíduo 0.00533333
- colocação: mt12ptk010ce Parafuso autoperfurante TN "KNAUF" 3,5x35; factor de resíduo 0.00526316
- colocação: mt12pik020n; factor de resíduo 0.03
- colocação: mt12pck010d Fita de papel com reforço metálico "KNAUF" de 52 mm de largura, segundo NP EN 14353; factor de resíduo 0.044

## Recursos

**mt12pfk012a** m Perfil U 30/30 de chapa de aço galvanizado, "KNAUF", espessura 0,55 mm
Dados técnicos: Custo energético 52.191 MJ; Emissão de CO2 1.604 kg; Código LER 17 04 05; Massa do elemento 0.39 kg; Volume 0.000186 m3
Resíduos:
- embalagem: re170203 Plástico. (componente de resíduo); rendimento 0.005 kg; Código LER 17 02 03; Massa do elemento 1 kg; Volume 0.001667 m3

**mt12pfk011a** m Mestra 60/27 "KNAUF", de chapa de aço galvanizado
Dados técnicos: Custo energético 74.764 MJ; Emissão de CO2 2.294 kg; Código LER 17 04 05; Massa do elemento 0.56 kg; Volume 0.000267 m3
Resíduos:
- embalagem: re170203 Plástico; rendimento 0.005 kg

**mt12ark020a** m Fita de chumbo adesiva anti-radiações RX "KNAUF", de 50 mm de largura e 1 mm de espessura
Dados técnicos: Custo energético 60.897 MJ; Emissão de CO2 0.847 kg; Código LER 17 04 03; Massa do elemento 0.565 kg; Volume 0.000377 m3
Resíduos:
- embalagem: re170203 Plástico; rendimento 0.001 kg

**mt12ark010a** m² Placa anti-radiações RX 12,5+0,5 mm "KNAUF" formada por uma placa de gesso laminado DF / EN 520 - 625 / 2600 / 12,5
Dados técnicos: Custo energético 1060.645 MJ; Emissão de CO2 16.176 kg; Código LER 17 08 02; Massa do elemento 16 kg; Volume 0.016 m3
Resíduos:
- embalagem: re170203 Plástico; rendimento 0.015 kg

**mt12ptk010ba** Ud Parafuso LB "KNAUF" 3,5x9,5
Dados técnicos: Custo energético 0.009 MJ; Emissão de CO2 0.001 kg; Código LER 17 04 05; Massa do elemento 0.0009 kg
Resíduos:
- embalagem: re150101 Embalagens de papel e cartão. (componente de resíduo); rendimento 0.001 kg; Código LER 15 01 01; Massa do elemento 1 kg; Volume 0.001333 m3

**mt12pek020ta** Ud Ancoragem directa de 125 mm, para mestra 60/27, "KNAUF"
Dados técnicos: Custo energético 4.732 MJ; Emissão de CO2 0.240 kg; Código LER 17 04 05; Massa do elemento 0.235 kg; Volume 0.000112 m3
Resíduos:
- embalagem: re170203 Plástico; rendimento 0.025 kg

**mt12ptk010cc** Ud Parafuso autoperfurante TN "KNAUF" 3,5x25
Dados técnicos: Custo energético 0.015 MJ; Emissão de CO2 0.002 kg; Código LER 17 04 05; Massa do elemento 0.0015 kg
Resíduos:
- embalagem: re150101 Embalagens de papel e cartão; rendimento 0.001 kg

**mt12ptk010ce** Ud Parafuso autoperfurante TN "KNAUF" 3,5x35
Dados técnicos: Custo energético 0.019 MJ; Emissão de CO2 0.002 kg; Código LER 17 04 05; Massa do elemento 0.0019 kg
Resíduos:
- embalagem: re150101 Embalagens de papel e cartão; rendimento 0.001 kg

**mt12pik020n** kg Massa de juntas Uniflott GLS "KNAUF"
Dados técnicos: Custo energético 12.798 MJ; Emissão de CO2 0.436 kg; Código LER 17 08 02; Massa do elemento 1 kg; Volume 0.001 m3
Resíduos:
- embalagem: re170203 Plástico; rendimento 0.02 kg

**mt12pck010d** m Fita de papel com reforço metálico "KNAUF" de 52 mm de largura, segundo NP EN 14353
Dados técnicos: Custo energético 4.511 MJ; Emissão de CO2 0.348 kg; Código LER 20 01 01; Massa do elemento 0.06 kg; Volume 0.00008 m3
