# Revestimento interior directo de placas de gesso laminado, anti-radiações. Sistema "PLACO"

- Propriedade do ficheiro: CYPE Ingenieros S.A.
- Formato: FIEBDC-3/2016
- Programa: Gerador de preços para construção civil. CYPE Ingenieros, S.A.
- Data: 25/09/2024
- Moeda: EUR
- Custos indirectos: 3 %
- IVA: 23 %

## R Revestimentos

### RR Paredes (placas e painéis)

#### RRY De placas de gesso laminado

**RRY068** m² Revestimento interior directo de placas de gesso laminado, anti-radiações. Sistema "PLACO".
Revestimento interior directo, sistema Placo X-Ray Protection "PLACO", de 41 mm de espessura total, com nível de qualidade do acabamento standard (Q2), formado por duas placas de gesso laminado DFI / EN 520 - 600 / 1800 / 12,5 / com os bordos longitudinais afinados, X-Ray Protection "PLACO", formada por uma alma de gesso de origem natural embutida e intimamente ligada a duas lâminas de cartão forte, aditivada para melhorar a capacidade de absorção de radiações, a coesão a temperaturas altas e a absorção acústica, aparafusadas directamente a perfil metálico de aço galvanizado, Maestra Omega "PLACO", fabricado através de laminação a frio, de 3000 mm de comprimento, 82x16 mm de secção e 0,55 mm de espessura, previamente ancorado ao paramento vertical cada 600 mm, com parafusos de aço. Inclusive parafusos para a fixação das placas e massa e fita para o tratamento de juntas.
Critérios considerados na determinação do preço da unidade de obra: O preço inclui a resolução de encontros e pontos singulares, mas não inclui o isolamento a colocar entre as placas e o paramento.
Inclui: Marcação na laje inferior e na superior dos perfis. Implantação sobre o paramento das mestras. Colocação e ancoragem ao paramento suporte dos perfis auxiliares. Corte das placas. Fixação das placas. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12plp050 | m | Perfil de aço galvanizado, Maestra Omega "PLACO", fabricado através de laminação a frio, de 3000 mm de comprimento, 82x16 mm de secção e 0,55 mm de espessura, para a realização de revestimentos interiores autoportantes e tectos, segundo EN 14195. (material) | 2.1 | 1.96 | 4.116 |
| mt12arp010a | m² | Placa de gesso laminado DFI / EN 520 - 600 / 1800 / 12,5 / com os bordos longitudinais afinados, X-Ray Protection "PLACO", formada por uma alma de gesso de origem natural embutida e intimamente ligada a duas lâminas de cartão forte, aditivada para melhorar a capacidade de absorção de radiações, a coesão a temperaturas altas e a absorção acústica. (material) | 2.1 | 50.29 | 105.609 |
| mt12arp020a | kg | Massa de secagem Promix X-Ray Protection "PLACO", para o tratamento das juntas das placas de gesso laminado. (material) | 0.33 | 3.48 | 1.148 |
| mt12arp030a | Ud | Parafuso auto-roscante X-Ray Protection 25 "PLACO", com cabeça de trombeta, de 25 mm de comprimento. (material) | 6 | 0.02 | 0.120 |
| mt12arp030b | Ud | Parafuso auto-roscante X-Ray Protection 35 "PLACO", com cabeça de trombeta, de 35 mm de comprimento. (material) | 11 | 0.03 | 0.330 |
| mo053 | h | Oficial de 1ª montador de pré-fabricados interiores. (mão de obra) | 0.314 | 23.31 | 7.319 |
| mo100 | h | Ajudante de montador de pré-fabricados interiores. (mão de obra) | 0.314 | 22.13 | 6.949 |
| % | % | Custos directos complementares | 2 % | 125.591 | 2.512 |
|  |  | Custos directos |  |  | 128.103 |

Resíduos:
- colocação: mt12plp050; factor de resíduo 0.0161792
- colocação: mt12arp010a; factor de resíduo 0.0045
- colocação: mt12arp020a Massa de secagem Promix X-Ray Protection "PLACO", para o tratamento das juntas das placas de gesso laminado; factor de resíduo 0.0075
- colocação: mt12arp030a Parafuso auto-roscante X-Ray Protection 25 "PLACO", com cabeça de trombeta, de 25 mm de comprimento; factor de resíduo 0.00533333
- colocação: mt12arp030b Parafuso auto-roscante X-Ray Protection 35 "PLACO", com cabeça de trombeta, de 35 mm de comprimento; factor de resíduo 0.00526316

## Recursos

**mt12plp050** m Perfil de aço galvanizado
Dados técnicos: Custo energético 70.808 MJ; Emissão de CO2 2.173 kg; Código LER 17 04 05; Massa do elemento 0.53 kg; Volume 0.000252 m3
Resíduos:
- embalagem: re170203 Plástico. (componente de resíduo); rendimento 0.006 kg; Código LER 17 02 03; Massa do elemento 1 kg; Volume 0.001667 m3

**mt12arp010a** m² Placa de gesso laminado DFI / EN 520 - 600 / 1800 / 12,5 / com os bordos longitudinais afinados
Dados técnicos: Custo energético 205.735 MJ; Emissão de CO2 2.982 kg; Código LER 17 08 02; Massa do elemento 19.4 kg; Volume 0.0194 m3
Resíduos:
- embalagem: re170203 Plástico; rendimento 0.015 kg

**mt12arp020a** kg Massa de secagem Promix X-Ray Protection "PLACO", para o tratamento das juntas das placas de gesso laminado
Dados técnicos: Custo energético 13.573 MJ; Emissão de CO2 0.475 kg; Código LER 17 08 02; Massa do elemento 1 kg; Volume 0.001 m3
Resíduos:
- embalagem: re170203 Plástico; rendimento 0.028 kg

**mt12arp030a** Ud Parafuso auto-roscante X-Ray Protection 25 "PLACO", com cabeça de trombeta, de 25 mm de comprimento
Dados técnicos: Custo energético 0.015 MJ; Emissão de CO2 0.002 kg; Código LER 17 04 05; Massa do elemento 0.0015 kg
Resíduos:
- embalagem: re150101 Embalagens de papel e cartão. (componente de resíduo); rendimento 0.001 kg; Código LER 15 01 01; Massa do elemento 1 kg; Volume 0.001333 m3

**mt12arp030b** Ud Parafuso auto-roscante X-Ray Protection 35 "PLACO", com cabeça de trombeta, de 35 mm de comprimento
Dados técnicos: Custo energético 0.019 MJ; Emissão de CO2 0.002 kg; Código LER 17 04 05; Massa do elemento 0.0019 kg
Resíduos:
- embalagem: re150101 Embalagens de papel e cartão; rendimento 0.001 kg
