# Remate para pavimento técnico

- Propriedade do ficheiro: CYPE Ingenieros S.A.
- Formato: FIEBDC-3/2016
- Programa: Gerador de preços para construção civil. CYPE Ingenieros, S.A.
- Data: 23/10/2024
- Moeda: EUR
- Custos indirectos: 3 %
- IVA: 23 %

## R Revestimentos

### RS Pavimentos

#### RSE Técnicos

**RSE120** m Remate para pavimento técnico.
Execução de remate para pavimento técnico, realizado com painéis com núcleo de aglomerado de madeira de alta densidade, maior ou igual a 650 kg/m³. Inclusive marcação, fixação, nivelação e revestimento. Totalmente montado, com todos os elementos necessários para a sua instalação.
Inclui: Marcação. Colocação, nivelação e fixação dos painéis.
Critério de medição de projecto: Comprimento medido segundo documentação gráfica de Projecto.
Critério de medição de obra: Medir-se-á o comprimento realmente executado segundo especificações de Projecto.

| Código | Un | Descrição | Rendimento | Preço | Importância |
|---|---|---|---|---|---|
| mt12pmm030 | m | Remate para pavimento técnico, realizado com painéis com núcleo de aglomerado de madeira de alta densidade, maior ou igual a 650 kg/m³; inclusive revestimento. (material) | 1 | 60 | 60.000 |
| mo011 | h | Oficial de 1ª montador. (mão de obra) | 0.119 | 23.31 | 2.774 |
| mo080 | h | Ajudante de montador. (mão de obra) | 0.119 | 22.13 | 2.633 |
| % | % | Custos directos complementares | 2 % | 65.407 | 1.308 |
|  |  | Custos directos |  |  | 66.715 |
