# Reparação de pavimento industrial em zonas localizadas, com argamassa de cimento "WEBER"

- Propriedade do ficheiro: CYPE Ingenieros S.A.
- Formato: FIEBDC-3/2016
- Programa: Gerador de preços para construção civil. CYPE Ingenieros, S.A.
- Data: 23/10/2024
- Moeda: EUR
- Custos indirectos: 3 %
- IVA: 23 %

## R Revestimentos

### RS Pavimentos

#### RSI Sistemas de pavimentos industriais e decorativos

**RSI500** m² Reparação de pavimento industrial em zonas localizadas, com argamassa de cimento "WEBER".
Reparação de pavimento industrial em zonas localizadas, de áreas de tráfego rodado intenso, em exteriores, com camada de argamassa de cimento de presa rápida Weberfloor 4045 "WEBER", CT - C30 - F7 segundo EN 13813, de 10 mm de espessura, com prévia aplicação de primário regulador da absorção, Weberprim TP05 "WEBER".
Critérios considerados na determinação do preço da unidade de obra: O preço não inclui a preparação da superfície suporte nem o revestimento.
Inclui: Aplicação de primário. Aplicação da camada de argamassa.
Critério de medição de projecto: Superfície medida em projecção horizontal, segundo documentação gráfica de Projecto.
Critério de medição de obra: Medir-se-á, em projecção horizontal, a superfície realmente executada segundo especificações de Projecto.

| Código | Un | Descrição | Rendimento | Preço | Importância |
|---|---|---|---|---|---|
| mt09moc005c | kg | Primário regulador da absorção, Weberprim TP05 "WEBER", para a fixação de suportes desagregáveis e melhorar a aderência dos suportes absorventes. (material) | 0.2 | 8.22 | 1.644 |
| mt09moc110a | kg | Argamassa de cimento de presa rápida Weberfloor 4045 "WEBER", CT - C30 - F7 segundo EN 13813, composta por ligantes hidráulicos, resinas poliméricas, inertes siliciosos e aditivos orgânicos e inorgânicos, para espessuras de 1 a 50 mm. (material) | 16 | 2.17 | 34.720 |
| mo031 | h | Oficial de 1ª aplicador de argamassa autonivelante. (mão de obra) | 0.546 | 22.68 | 12.383 |
| mo069 | h | Ajudante de aplicador de argamassa autonivelante. (mão de obra) | 0.546 | 22.13 | 12.083 |
| % | % | Custos directos complementares | 2 % | 60.830 | 1.217 |
|  |  | Custos directos |  |  | 62.047 |

Resíduos:
- colocação: mt09moc005c; factor de resíduo 0.03
- colocação: mt09moc110a; factor de resíduo 0.0063

## Recursos

**mt09moc005c** kg Primário regulador da absorção
Dados técnicos: Custo energético 75.527 MJ; Emissão de CO2 2.872 kg; Código LER 17 09 04; Massa do elemento 1 kg; Volume 0.000667 m3
Resíduos:
- embalagem: re170203 Plástico. (componente de resíduo); rendimento 0.003 kg; Código LER 17 02 03; Massa do elemento 1 kg; Volume 0.001667 m3

**mt09moc110a** kg Argamassa de cimento de presa rápida Weberfloor 4045 "WEBER"
Dados técnicos: Custo energético 8.234 MJ; Emissão de CO2 0.514 kg; Código LER 17 01 01; Massa do elemento 1 kg; Volume 0.000667 m3
Resíduos:
- embalagem: re150101 Embalagens de papel e cartão. (componente de resíduo); rendimento 0.014 kg; Código LER 15 01 01; Massa do elemento 1 kg; Volume 0.001333 m3
- embalagem: re170201 Madeira. (componente de resíduo); rendimento 0.001 kg; Código LER 17 02 01; Massa do elemento 1 kg; Volume 0.000909 m3
- embalagem: re170203 Plástico; rendimento 0.003 kg
