# Granalhagem mecânica de pavimento de betão

- Propriedade do ficheiro: CYPE Ingenieros S.A.
- Formato: FIEBDC-3/2016
- Programa: Gerador de preços para construção civil. CYPE Ingenieros, S.A.
- Data: 23/10/2024
- Moeda: EUR
- Custos indirectos: 3 %
- IVA: 23 %

## R Revestimentos

### RS Pavimentos

#### RSK Preparação da superfície

**RSK051** m² Granalhagem mecânica de pavimento de betão.
Preparação de pavimento de betão através de granalhagem mecânica, obtendo uma rugosidade de aproximadamente 2 mm, eliminando as camadas antigas, leitadas superficiais, tintas ou qualquer outro tipo de gorduras ou sujidade, e incrementando a porosidade superficial do betão, para a aplicação posterior de um revestimento (não incluído neste preço). Incluindo limpeza e recolha do pó e dos restos gerados através de aspiração mecânica, armazenamento, remoção e carga para camião ou contentor.
Inclui: Granalhagem mecânica do betão. Limpeza da superfície suporte. Remoção e acumulação dos restos gerados. Carga dos restos gerados para camião ou contendor.
Critério de medição de projecto: Superfície medida segundo documentação gráfica de Projecto.
Critério de medição de obra: Medir-se-á a superfície realmente executada segundo especificações de Projecto, sem deduzir a superfície ocupada pelos pilares situados dentro do seu perímetro.

| Código | Un | Descrição | Rendimento | Preço | Importância |
|---|---|---|---|---|---|
| mq06aca020 | h | Equipamento de granalhagem para pavimento de betão, com sistema de aspiração. (equipamento) | 0.139 | 10.5 | 1.460 |
| mq08gel010k | h | Grupo electrogéneo insonorizado, trifásico, de 45 kVA de potência. (equipamento) | 0.139 | 5.38 | 0.748 |
| mo020 | h | Oficial de 1ª construção. (mão de obra) | 0.143 | 22.68 | 3.243 |
| mo112 | h | Operário especializado construção. (mão de obra) | 0.143 | 21.98 | 3.143 |
| mo113 | h | Operário não qualificado construção. (mão de obra) | 0.071 | 21.45 | 1.523 |
| % | % | Custos directos complementares | 2 % | 10.117 | 0.202 |
|  |  | Custos directos |  |  | 10.319 |

Resíduos:
- demolição: ruo170101 Betão (betões, argamassas e pré-fabricados). (componente de resíduo); rendimento 4.6 kg; Código LER 17 01 01; Massa do elemento 1 kg; Volume 0.000667 m3
