# Pavimento vinílico heterogéneo, acústico, em réguas

- Propriedade do ficheiro: CYPE Ingenieros S.A.
- Formato: FIEBDC-3/2016
- Programa: Gerador de preços para construção civil. CYPE Ingenieros, S.A.
- Data: 25/09/2024
- Moeda: EUR
- Custos indirectos: 3 %
- IVA: 23 %

## R Revestimentos

### RS Pavimentos

#### RSS De borracha, de linóleo e vinílicos

**RSS044** m² Pavimento vinílico heterogéneo, acústico, em réguas.
Pavimento vinílico heterogéneo, acústico, de 2,6 mm de espessura, cor a escolher, fornecido em réguas de 100x500 mm; peso total: 2350 g/m²; classificação ao uso, segundo EN ISO 10874: classe 23 para uso doméstico; classe 33 para uso comercial; classe 42 para uso industrial; com resistência ao deslizamento entre 35 e 45 segundo ENV 12633; redução dos sons de percussão 15 dB, segundo NP EN ISO 10140; Euroclasse Bfl-s1 de reacção ao fogo, segundo NP EN 13501-1. Colocação em obra: com cola, sobre camada fina de nivelação.
Critérios considerados na determinação do preço da unidade de obra: O preço não inclui a camada fina de nivelação.
Inclui: Implantação e recorte do pavimento. Aplicação da cola. Colocação do pavimento. Soldadura de união e juntas entre placas. Resolução de encontros e pontos singulares. Eliminação e limpeza do material sobrante. Limpeza final do pavimento.
Critério de medição de projecto: Superfície útil, medida segundo documentação gráfica de Projecto, descontando as aberturas de superfície maior de 1 m².
Critério de medição de obra: Medir-se-á a superfície realmente executada segundo especificações de Projecto, descontando as aberturas de superfície maior de 1 m².

| Código | Un | Descrição | Rendimento | Preço | Importância |
|---|---|---|---|---|---|
| mt18adq020a | kg | Adesivo à base de copolímeros acrílicos modificados em dispersão aquosa, sem dissolventes, cor bege, para aplicar em interiores, para a colagem de pavimentos de PVC, linóleo e alcatifa. (material) | 0.375 | 4.09 | 1.534 |
| mt18ale050i | m² | Régua heterogénea de PVC, de 2,6 mm de espessura, cor a escolher; de 100x500 mm; peso total: 2350 g/m²; classificação ao uso, segundo EN ISO 10874: classe 23 para uso doméstico; classe 33 para uso comercial; classe 42 para uso industrial; com resistência ao deslizamento entre 35 e 45 segundo ENV 12633; redução dos sons de percussão 15 dB, segundo NP EN ISO 10140; Euroclasse Bfl-s1 de reacção ao fogo, segundo NP EN 13501-1. (material) | 1.05 | 22.94 | 24.087 |
| mo026 | h | Oficial de 1ª instalador de revestimentos flexíveis. (mão de obra) | 0.57 | 22.68 | 12.928 |
| mo064 | h | Ajudante de instalador de revestimentos flexíveis. (mão de obra) | 0.285 | 22.13 | 6.307 |
| % | % | Custos directos complementares | 2 % | 44.856 | 0.897 |
|  |  | Custos directos |  |  | 45.753 |

Resíduos:
- colocação: mt18ale050i; factor de resíduo 0.0437902

## Recursos

**mt18ale050i** m² Régua heterogénea de PVC
Dados técnicos: Custo energético 195.784 MJ; Emissão de CO2 6.914 kg; Código LER 17 02 03; Massa do elemento 2.35 kg; Volume 0.003917 m3
Resíduos:
- embalagem: re170203 Plástico. (componente de resíduo); rendimento 0.035 kg; Código LER 17 02 03; Massa do elemento 1 kg; Volume 0.001667 m3
