# Reparação de pavimento de betão, com argamassa

- Propriedade do ficheiro: CYPE Ingenieros S.A.
- Formato: FIEBDC-3/2016
- Programa: Gerador de preços para construção civil. CYPE Ingenieros, S.A.
- Data: 23/10/2024
- Moeda: EUR
- Custos indirectos: 3 %
- IVA: 23 %

## R Revestimentos

### RS Pavimentos

#### RSY Reparações

**RSY010** m² Reparação de pavimento de betão, com argamassa.
Reparação de pavimento de betão, com argamassa reparadora, modificada com polímeros, reforçada com fibras, de alta resistência mecânica e retracção compensada, com uma resistência à compressão aos 28 dias maior ou igual a 50 N/mm² e um módulo de elasticidade maior ou igual a 20000 N/mm², classe R4, tipo PCC, segundo NP EN 1504-3, Euroclasse A1 de reacção ao fogo, segundo NP EN 13501-1, composta por cimentos especiais, inertes seleccionados, aditivos e fibras, de 20 mm de espessura média, com prévia aplicação de adesivo de dois componentes, à base de resina epóxi e um endurecedor, como ponte de aderência.
Critérios considerados na determinação do preço da unidade de obra: O preço não inclui a preparação do suporte.
Inclui: Aplicação da cola. Preparação e aplicação da argamassa. Cura.
Critério de medição de projecto: Superfície medida segundo documentação gráfica de Projecto.
Critério de medição de obra: Medir-se-á a superfície realmente executada segundo especificações de Projecto.

| Código | Un | Descrição | Rendimento | Preço | Importância |
|---|---|---|---|---|---|
| mt09rep032d | kg | Adesivo de dois componentes, à base de resina epóxi e um endurecedor, para a correcta ligação entre o betão fresco e o betão endurecido, segundo NP EN 1504-4. (material) | 1 | 20.07 | 20.070 |
| mt28mrp010h | kg | Argamassa reparadora, modificada com polímeros, reforçada com fibras, de alta resistência mecânica e retracção compensada, com uma resistência à compressão aos 28 dias maior ou igual a 50 N/mm² e um módulo de elasticidade maior ou igual a 20000 N/mm², classe R4, tipo PCC, segundo NP EN 1504-3, Euroclasse A1 de reacção ao fogo, segundo NP EN 13501-1, composta por cimentos especiais, inertes seleccionados, aditivos e fibras, aplicado em espessuras até 50 mm na vertical sem cofrar e 100 mm na horizontal. (material) | 44 | 0.92 | 40.480 |
| mo020 | h | Oficial de 1ª construção. (mão de obra) | 0.734 | 22.68 | 16.647 |
| mo077 | h | Ajudante de construção. (mão de obra) | 0.734 | 22.13 | 16.243 |
| mo113 | h | Operário não qualificado construção. (mão de obra) | 0.367 | 21.45 | 7.872 |
| % | % | Custos directos complementares | 2 % | 101.312 | 2.026 |
|  |  | Custos directos |  |  | 103.338 |

Resíduos:
- colocação: mt09rep032d; factor de resíduo 0.03
- colocação: mt28mrp010h; factor de resíduo 0.0063

## Recursos

**mt09rep032d** kg Adesivo de dois componentes
Dados técnicos: Custo energético 86.761 MJ; Emissão de CO2 3.294 kg; Código LER 17 09 04; Massa do elemento 1 kg; Volume 0.000667 m3
Resíduos:
- embalagem: re170203 Plástico. (componente de resíduo); rendimento 0.003 kg; Código LER 17 02 03; Massa do elemento 1 kg; Volume 0.001667 m3

**mt28mrp010h** kg Argamassa reparadora
Dados técnicos: Custo energético 5.534 MJ; Emissão de CO2 0.544 kg; Código LER 17 01 01; Massa do elemento 1 kg; Volume 0.000667 m3
Resíduos:
- embalagem: re150101 Embalagens de papel e cartão. (componente de resíduo); rendimento 0.014 kg; Código LER 15 01 01; Massa do elemento 1 kg; Volume 0.001333 m3
- embalagem: re170201 Madeira. (componente de resíduo); rendimento 0.001 kg; Código LER 17 02 01; Massa do elemento 1 kg; Volume 0.000909 m3
- embalagem: re170203 Plástico; rendimento 0.003 kg
