# Tecto falso amovível de placas de gesso laminado. Sistema "KNAUF"

- Propriedade do ficheiro: CYPE Ingenieros S.A.
- Formato: FIEBDC-3/2016
- Programa: Gerador de preços para construção civil. CYPE Ingenieros, S.A.
- Data: 11/06/2024
- Moeda: EUR
- Custos indirectos: 3 %
- IVA: 23 %

## R Revestimentos

### RT Tectos falsos em interiores

#### RTD Amovíveis, de placas de gesso laminado

**RTD021** m² Tecto falso amovível de placas de gesso laminado. Sistema "KNAUF".
Tecto falso amovível suspenso, decorativo, situado a uma altura menor de 4 m. Sistema D143.es "KNAUF", constituído por ESTRUTURA: perfis à vista, de aço galvanizado, EASY T - 15/38, com sola de 15 mm de largura, compreendendo perfis primários e secundários, suspensos da laje ou elemento de suporte com peças de suspensão rápida Twist "KNAUF", e varões; PLACAS: placas de gesso laminado, acabamento sem revestir, tipo A "KNAUF", de 1200x600x9,5 mm, de superfície lisa, para tectos falsos amovíveis BC. Inclusive perfis angulares EASY L HP Anticorrosión - 20/20/3050 mm "KNAUF", fixações para a ancoragem dos perfis, e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12pfk050v | m | Perfil angular EASY L HP Anticorrosión - 20/20/3050 mm "KNAUF", cor branca, de aço galvanizado, segundo EN 13964. (material) | 0.4 | 4.87 | 1.948 |
| mt12pfk060ra | m | Perfil primário EASY T - 15/38/3700 mm "KNAUF", cor branca, de aço galvanizado, segundo EN 13964. (material) | 0.84 | 1.95 | 1.638 |
| mt12pfk060ta | m | Perfil secundário EASY TG - 15/34/1200 mm "KNAUF", cor branca, de aço galvanizado, segundo EN 13964. (material) | 1.67 | 1.95 | 3.257 |
| mt12psg220 | Ud | Fixação composta por bucha e parafuso 5x27. (material) | 0.7 | 0.06 | 0.042 |
| mt12pek060d | Ud | Peça de suspensão rápida Twist "KNAUF", para tectos falsos suspensos. (material) | 0.7 | 0.99 | 0.693 |
| mt12pek030 | Ud | Varão de suspensão "KNAUF" de 100 cm. (material) | 0.7 | 0.39 | 0.273 |
| mt12ppk040a | m² | Placa de gesso laminado, acabamento sem revestir, tipo A "KNAUF", de 1200x600x9,5 mm, de superfície lisa, para tectos falsos amovíveis BC, segundo EN 13964. (material) | 1.02 | 5.46 | 5.569 |
| mo015 | h | Oficial de 1ª montador de tectos falsos. (mão de obra) | 0.266 | 23.31 | 6.200 |
| mo082 | h | Ajudante de montador de tectos falsos. (mão de obra) | 0.266 | 22.13 | 5.887 |
| % | % | Custos directos complementares | 2 % | 25.507 | 0.510 |
|  |  | Custos directos |  |  | 26.017 |

Resíduos:
- colocação: mt12pfk050v Perfil angular EASY L HP Anticorrosión - 20/20/3050 mm "KNAUF", cor branca, de aço galvanizado, segundo EN 13964; factor de resíduo 0.0053
- colocação: mt12pfk060ra Perfil primário EASY T - 15/38/3700 mm "KNAUF", cor branca, de aço galvanizado, segundo EN 13964; factor de resíduo 0.0162207
- colocação: mt12pfk060ta Perfil secundário EASY TG - 15/34/1200 mm "KNAUF", cor branca, de aço galvanizado, segundo EN 13964; factor de resíduo 0.0162174
- colocação: mt12pek060d Peça de suspensão rápida Twist "KNAUF", para tectos falsos suspensos; factor de resíduo 0.02
- colocação: mt12ppk040a; factor de resíduo 0.018

## Recursos

**mt12pfk050v** m Perfil angular EASY L HP Anticorrosión - 20/20/3050 mm "KNAUF", cor branca, de aço galvanizado, segundo EN 13964
Dados técnicos: Custo energético 31.268 MJ; Emissão de CO2 0.970 kg; Código LER 17 04 05; Massa do elemento 0.23 kg; Volume 0.00011 m3
Resíduos:
- embalagem: re170203 Plástico. (componente de resíduo); rendimento 0.008 kg; Código LER 17 02 03; Massa do elemento 1 kg; Volume 0.001667 m3

**mt12pfk060ra** m Perfil primário EASY T - 15/38/3700 mm "KNAUF", cor branca, de aço galvanizado, segundo EN 13964
Dados técnicos: Custo energético 38.988 MJ; Emissão de CO2 1.201 kg; Código LER 17 04 05; Massa do elemento 0.29 kg; Volume 0.000138 m3
Resíduos:
- embalagem: re170203 Plástico; rendimento 0.006 kg

**mt12pfk060ta** m Perfil secundário EASY TG - 15/34/1200 mm "KNAUF", cor branca, de aço galvanizado, segundo EN 13964
Dados técnicos: Custo energético 31.033 MJ; Emissão de CO2 0.958 kg; Código LER 17 04 05; Massa do elemento 0.23 kg; Volume 0.00011 m3
Resíduos:
- embalagem: re170203 Plástico; rendimento 0.006 kg

**mt12pek060d** Ud Peça de suspensão rápida Twist "KNAUF", para tectos falsos suspensos
Dados técnicos: Custo energético 5.371 MJ; Emissão de CO2 0.273 kg; Código LER 17 04 05; Massa do elemento 0.3 kg; Volume 0.000143 m3
Resíduos:
- embalagem: re170203 Plástico; rendimento 0.025 kg

**mt12ppk040a** m² Placa de gesso laminado
Dados técnicos: Custo energético 206.266 MJ; Emissão de CO2 3.077 kg; Código LER 17 08 02; Massa do elemento 7.84 kg; Volume 0.00784 m3
Resíduos:
- embalagem: re170203 Plástico; rendimento 0.004 kg
