# Eliminação de camada de tinta em paramento interior

- Propriedade do ficheiro: CYPE Ingenieros S.A.
- Formato: FIEBDC-3/2016
- Programa: Gerador de preços para construção civil. CYPE Ingenieros, S.A.
- Data: 11/06/2024
- Moeda: EUR
- Custos indirectos: 3 %
- IVA: 23 %

## R Revestimentos

### RY Preparações, protecções, reparações e reforços de revestimentos

#### RYP Preparações

**RYP030** m² Eliminação de camada de tinta em paramento interior.
Eliminação de camada de tinta tinta plástica, acabamento liso, aplicada sobre paramento horizontal interior, com meios manuais, através de espátula.
Inclui: Protecção dos elementos da envolvente que possam ser afectados durante os trabalhos. Eliminação da camada de tinta. Remoção e acumulação dos restos gerados. Carga dos restos gerados para camião ou contendor.
Critério de medição de projecto: Superfície medida segundo documentação gráfica de Projecto.
Critério de medição de obra: Medir-se-á a superfície realmente executada segundo especificações de Projecto.

| Código | Un | Descrição | Rendimento | Preço | Importância |
|---|---|---|---|---|---|
| mo076 | h | Ajudante de pintor. (mão de obra) | 0.247 | 22.13 | 5.466 |
| % | % | Custos directos complementares | 2 % | 5.466 | 0.109 |
|  |  | Custos directos |  |  | 5.575 |

Resíduos:
- demolição: ruo080111 Resíduos de tintas e vernizes contendo solventes orgânicos ou outras substâncias perigosas. (componente de resíduo); rendimento 0.388 kg; Código LER 08 01 11; Massa do elemento 1 kg; Volume 0.001111 m3
