# Frigorífico

- Propriedade do ficheiro: CYPE Ingenieros S.A.
- Formato: FIEBDC-3/2016
- Programa: Gerador de preços para construção civil. CYPE Ingenieros, S.A.
- Data: 23/10/2024
- Moeda: EUR
- Custos indirectos: 3 %
- IVA: 23 %

## S Equipamentos fixos e sinalização

### SC Cozinhas/lavandarias

#### SCE Electrodomésticos

**SCE050** Ud Frigorífico.
Frigorífico combinado, de 540 mm de largura, 1935 mm de altura e 545 mm de profundidade, cor branca, capacidade dos compartimentos do frigorífico 215 l, capacidade dos compartimentos do congelador 69 l, consumo de energia anual 279 kWh, classe de eficiência energética F, classe de emissão de ruído aéreo C.
Inclui: Marcação. Colocação do aparelho. Ligação à rede eléctrica. Verificação do seu correcto funcionamento.
Critério de medição de projecto: Número de unidades previstas, segundo documentação gráfica de Projecto.
Critério de medição de obra: Medir-se-á o número de unidades realmente colocadas segundo especificações de Projecto.

| Código | Un | Descrição | Rendimento | Preço | Importância |
|---|---|---|---|---|---|
| mt32fri010eaU | Ud | Frigorífico combinado, de 540 mm de largura, 1935 mm de altura e 545 mm de profundidade, cor branca, capacidade dos compartimentos do frigorífico 215 l, capacidade dos compartimentos do congelador 69 l, consumo de energia anual 279 kWh, classe de eficiência energética F, classe de emissão de ruído aéreo C, segundo o Regulamento Delegado (UE) N.º 2019/2016. (material) | 1 | 749 | 749.000 |
| mo003 | h | Oficial de 1ª electricista. (mão de obra) | 0.332 | 23.31 | 7.739 |
| % | % | Custos directos complementares | 2 % | 756.739 | 15.135 |
|  |  | Custos directos |  |  | 771.874 |

## Recursos

**mt32fri010eaU** Ud Frigorífico combinado
Dados técnicos: Custo energético 1700.468 MJ; Emissão de CO2 70.376 kg
Resíduos:
- embalagem: re150101 Embalagens de papel e cartão. (componente de resíduo); rendimento 1.5 kg; Código LER 15 01 01; Massa do elemento 1 kg; Volume 0.001333 m3
- embalagem: re170604 Materiais de isolamento não abrangidos em 17 06 01 e 17 06 03. (componente de resíduo); rendimento 0.075 kg; Código LER 17 06 04; Massa do elemento 1 kg; Volume 0.001667 m3
