# Batente para porta interior. Colocação na parede

- Propriedade do ficheiro: CYPE Ingenieros S.A.
- Formato: FIEBDC-3/2016
- Programa: Gerador de preços para construção civil. CYPE Ingenieros, S.A.
- Data: 11/06/2024
- Moeda: EUR
- Custos indirectos: 3 %
- IVA: 23 %

## S Equipamentos fixos e sinalização

### SD Protecções

#### SDO Protectores para portas

**SDO011** Ud Batente para porta interior. Colocação na parede.
Batente para porta interior, para colocação na parede, imitação madeira, fixado através de parafusos.
Inclui: Marcação dos pontos de fixação. Montagem e fixação.
Critério de medição de projecto: Número de unidades previstas, segundo documentação gráfica de Projecto.
Critério de medição de obra: Medir-se-á o número de unidades realmente colocadas segundo especificações de Projecto.

| Código | Un | Descrição | Rendimento | Preço | Importância |
|---|---|---|---|---|---|
| mt53pdi050pf | Ud | Batente para porta interior, para colocação na parede, imitação madeira. (material) | 1 | 4.45 | 4.450 |
| mt12ppl016 | Ud | Parafuso auto-roscante protegido contra a oxidação. (material) | 1 | 0.04 | 0.040 |
| mo080 | h | Ajudante de montador. (mão de obra) | 0.053 | 22.13 | 1.173 |
| % | % | Custos directos complementares | 2 % | 5.663 | 0.113 |
|  |  | Custos directos |  |  | 5.776 |

Resíduos:
- colocação: mt12ppl016 Parafuso auto-roscante protegido contra a oxidação; factor de resíduo 0.00538462

## Recursos

**mt53pdi050pf** Ud Batente para porta interior, para colocação na parede, imitação madeira
Dados técnicos: Custo energético 6.041 MJ; Emissão de CO2 0.745 kg; Código LER 17 04 05; Massa do elemento 0.11 kg; Volume 0.000052 m3
Resíduos:
- embalagem: re150101 Embalagens de papel e cartão. (componente de resíduo); rendimento 0.002 kg; Código LER 15 01 01; Massa do elemento 1 kg; Volume 0.001333 m3
- embalagem: re170203 Plástico. (componente de resíduo); rendimento 0.001 kg; Código LER 17 02 03; Massa do elemento 1 kg; Volume 0.001667 m3

**mt12ppl016** Ud Parafuso auto-roscante protegido contra a oxidação
Dados técnicos: Custo energético 0.062 MJ; Emissão de CO2 0.010 kg; Código LER 17 04 05; Massa do elemento 0.0013 kg
Resíduos:
- embalagem: re150101 Embalagens de papel e cartão; rendimento 0.001 kg
