# Doseador para encastrar de sabão líquido

- Propriedade do ficheiro: CYPE Ingenieros S.A.
- Formato: FIEBDC-3/2016
- Programa: Gerador de preços para construção civil. CYPE Ingenieros, S.A.
- Data: 25/09/2024
- Moeda: EUR
- Custos indirectos: 3 %
- IVA: 23 %

## S Equipamentos fixos e sinalização

### SM Casas de banho

#### SMD Doseadores de sabão

**SMD020** Ud Doseador para encastrar de sabão líquido.
Doseador de sabão líquido, para encastrar, de latão cromado e plásticos de resina acetálica com tubo transparente de PVC, de 180x120 mm.
Inclui: Marcação. Colocação e fixação.
Critério de medição de projecto: Número de unidades previstas, segundo documentação gráfica de Projecto.
Critério de medição de obra: Medir-se-á o número de unidades realmente colocadas segundo especificações de Projecto.

| Código | Un | Descrição | Rendimento | Preço | Importância |
|---|---|---|---|---|---|
| mt31abn010a | Ud | Doseador de sabão líquido, para encastrar, de latão cromado e plásticos de resina acetálica com tubo transparente de PVC, de 180x120 mm. (material) | 1 | 71.57 | 71.570 |
| mo107 | h | Ajudante de canalizador. (mão de obra) | 0.226 | 22.09 | 4.992 |
| % | % | Custos directos complementares | 2 % | 76.562 | 1.531 |
|  |  | Custos directos |  |  | 78.093 |

## Recursos

**mt31abn010a** Ud Doseador de sabão líquido
Dados técnicos: Custo energético 65.422 MJ; Emissão de CO2 4.233 kg
Resíduos:
- embalagem: re150101 Embalagens de papel e cartão. (componente de resíduo); rendimento 0.072 kg; Código LER 15 01 01; Massa do elemento 1 kg; Volume 0.001333 m3
