# Banco de painel fenólico HPL para vestiário

- Propriedade do ficheiro: CYPE Ingenieros S.A.
- Formato: FIEBDC-3/2016
- Programa: Gerador de preços para construção civil. CYPE Ingenieros, S.A.
- Data: 04/07/2024
- Moeda: EUR
- Custos indirectos: 3 %
- IVA: 23 %

## S Equipamentos fixos e sinalização

### SV Vestiários

#### SVB Bancos

**SVB020** Ud Banco de painel fenólico HPL para vestiário.
Banco para vestiário com encosto, cabide, prateleira superior e sapateira, de 2000 mm de comprimento, 390 mm de profundidade e 1750 mm de altura, formado por assento de duas tábuas, encosto de uma tábua, cabide de uma tábua com sete cabides de aço inoxidável AISI 304, prateleira superior de duas tábuas e sapateira de uma tábua, de painel fenólico HPL, cor a escolher, de 150x13 mm de secção, fixados a uma estrutura tubular de aço inoxidável AISI 316, de 35x35 mm de secção. Inclusive acessórios de montagem e elementos de ancoragem a paramento vertical. Totalmente montado.
Inclui: Marcação. Montagem, colocação e fixação do banco.
Critério de medição de projecto: Número de unidades previstas, segundo documentação gráfica de Projecto.
Critério de medição de obra: Medir-se-á o número de unidades realmente colocadas segundo especificações de Projecto.

| Código | Un | Descrição | Rendimento | Preço | Importância |
|---|---|---|---|---|---|
| mt45bvg110g | Ud | Banco para vestiário com encosto, cabide, prateleira superior e sapateira, de 2000 mm de comprimento, 390 mm de profundidade e 1750 mm de altura, formado por assento de duas tábuas, encosto de uma tábua, cabide de uma tábua com sete cabides de aço inoxidável AISI 304, prateleira superior de duas tábuas e sapateira de uma tábua, de painel fenólico HPL, cor a escolher, de 150x13 mm de secção, fixados a uma estrutura tubular de aço inoxidável AISI 316, de 35x35 mm de secção, inclusive acessórios de montagem e elementos de ancoragem a paramento vertical. (material) | 1 | 495 | 495.000 |
| mo011 | h | Oficial de 1ª montador. (mão de obra) | 0.272 | 23.31 | 6.340 |
| mo080 | h | Ajudante de montador. (mão de obra) | 0.272 | 22.13 | 6.019 |
| % | % | Custos directos complementares | 2 % | 507.359 | 10.147 |
|  |  | Custos directos |  |  | 517.506 |

## Recursos

**mt45bvg110g** Ud Banco para vestiário com encosto
Dados técnicos: Custo energético 2778.220 MJ; Emissão de CO2 227.726 kg
Resíduos:
- embalagem: re150101 Embalagens de papel e cartão. (componente de resíduo); rendimento 0.548 kg; Código LER 15 01 01; Massa do elemento 1 kg; Volume 0.001333 m3
