# Caixa de ligação eléctrica

- Propriedade do ficheiro: CYPE Ingenieros S.A.
- Formato: FIEBDC-3/2016
- Programa: Gerador de preços para construção civil. CYPE Ingenieros, S.A.
- Data: 23/10/2024
- Moeda: EUR
- Custos indirectos: 3 %
- IVA: 23 %

## U Infra-estruturas no logradouro

### UI Iluminacão exterior

#### UIA Caixas

**UIA010** Ud Caixa de ligação eléctrica.
Caixa de ligação eléctrica, pré-fabricada de betão, sem fundo, visitável, de 30x30x30 cm de medidas interiores, com paredes rebaixadas para a entrada de tubos, capaz de suportar uma carga de 400 kN, com aro de aço galvanizado e tampa de betão armado aligeirado, de 39,5x38,5 cm, para caixa de ligação eléctrica, capaz de suportar uma carga de 125 kN.
Inclui: Marcação. Colocação da caixa pré-fabricada. Execução de furos para ligação de tubos. Ligação dos tubos à caixa. Colocação da tampa e dos acessórios.
Critério de medição de projecto: Número de unidades previstas, segundo documentação gráfica de Projecto.
Critério de medição de obra: Medir-se-á o número de unidades realmente executadas segundo especificações de Projecto.

| Código | Un | Descrição | Rendimento | Preço | Importância |
|---|---|---|---|---|---|
| mt35arg100a | Ud | Caixa de ligação eléctrica, pré-fabricada de betão, sem fundo, visitável, de 30x30x30 cm de medidas interiores, com paredes rebaixadas para a entrada de tubos, capaz de suportar uma carga de 400 kN. (material) | 1 | 6.29 | 6.290 |
| mt35arg105a | Ud | Aro de aço galvanizado e tampa de betão armado aligeirado, de 39,5x38,5 cm, para caixa de ligação eléctrica, capaz de suportar uma carga de 125 kN. (material) | 1 | 15.8 | 15.800 |
| mo020 | h | Oficial de 1ª construção. (mão de obra) | 0.542 | 22.68 | 12.293 |
| mo077 | h | Ajudante de construção. (mão de obra) | 0.564 | 22.13 | 12.481 |
| % | % | Custos directos complementares | 2 % | 46.864 | 0.937 |
|  |  | Custos directos |  |  | 47.801 |
