# Separador de gorduras de poliéster reforçado com fibra de vidro (PRFV)

- Propriedade do ficheiro: CYPE Ingenieros S.A.
- Formato: FIEBDC-3/2016
- Programa: Gerador de preços para construção civil. CYPE Ingenieros, S.A.
- Data: 25/09/2024
- Moeda: EUR
- Custos indirectos: 3 %
- IVA: 23 %

## U Infra-estruturas no logradouro

### US Tratamento de águas residuais domésticas

#### USA Acessórios

**USA030** Ud Separador de gorduras de poliéster reforçado com fibra de vidro (PRFV).
Separador de gorduras de poliéster reforçado com fibra de vidro (PRFV), rectangular, de 1000 litros, de 4 litros/s de caudal máximo de águas cinzentas, com boca de acesso, boca de entrada e boca de saída de 110 mm de diâmetro.
Inclui: Marcação. Colocação. Ligação e verificação do seu correcto funcionamento.
Critério de medição de projecto: Número de unidades previstas, segundo documentação gráfica de Projecto.
Critério de medição de obra: Medir-se-á o número de unidades realmente executadas segundo especificações de Projecto.

| Código | Un | Descrição | Rendimento | Preço | Importância |
|---|---|---|---|---|---|
| mt46fgp120b | Ud | Separador de gorduras de poliéster reforçado com fibra de vidro (PRFV), rectangular, de 1000 litros, de 4 litros/s de caudal máximo de águas cinzentas, com boca de acesso, boca de entrada e boca de saída de 110 mm de diâmetro, segundo EN 1825-1, para pré-tratamento de águas residuais. (material) | 1 | 588.98 | 588.980 |
| mo008 | h | Oficial de 1ª canalizador. (mão de obra) | 1.747 | 23.31 | 40.723 |
| mo107 | h | Ajudante de canalizador. (mão de obra) | 1.747 | 22.09 | 38.591 |
| % | % | Custos directos complementares | 2 % | 668.294 | 13.366 |
|  |  | Custos directos |  |  | 681.660 |

## Recursos

**mt46fgp120b** Ud Separador de gorduras de poliéster reforçado com fibra de vidro (PRFV)
Dados técnicos: Custo energético 3203.827 MJ; Emissão de CO2 144.812 kg
Resíduos:
- embalagem: re150101 Embalagens de papel e cartão. (componente de resíduo); rendimento 1.527 kg; Código LER 15 01 01; Massa do elemento 1 kg; Volume 0.001333 m3
