# Reabilitação energética de fachada, com isolamento térmico e revestimento exterior de fachada ventilada de placas de gesso laminado. Sistema Morcem Panel R "GRUPO PUMA"

- Propriedade do ficheiro: CYPE Ingenieros S.A.
- Formato: FIEBDC-3/2016
- Programa: Gerador de preços para construção civil. CYPE Ingenieros, S.A.
- Data: 11/06/2024
- Moeda: EUR
- Custos indirectos: 3 %
- IVA: 23 %

## Z Reabilitação energética

### ZV Paramentos verticais: fachadas ventiladas

#### ZVY Fachadas ventiladas de placas de gesso laminado

**ZVY010** m² Reabilitação energética de fachada, com isolamento térmico e revestimento exterior de fachada ventilada de placas de gesso laminado. Sistema Morcem Panel R "GRUPO PUMA".
Reabilitação energética de fachada. ISOLAMENTO TÉRMICO: painel semi-rígido de lã mineral, segundo EN 13162, de 40 mm de espessura, resistência térmica 1,2 m²°C/W, condutibilidade térmica 0,033 W/(m°C), colocado topo a topo, com fixações mecânicas sobre fachada existente; REVESTIMENTO EXTERIOR DE FACHADA VENTILADA: de placas de gesso laminado Securock, colocação com parafusos, através do sistema Morcem Panel R "GRUPO PUMA", sobre subestrutura suporte de aço galvanizado de canais horizontais de 50x40 mm e 0,7 mm de espessura e montantes verticais de 50x50 mm e 0,7 mm de espessura com uma modulação de 600 mm; impermeabilização com lâmina de polietileno, impermeabilizante e difusora de vapor de água; camada base de argamassa hidráulica, Morcem Panel "GRUPO PUMA" armada com malha de fibra de vidro, anti-álcalis "GRUPO PUMA" e camada de acabamento de argamassa acrílica Morcemcril "GRUPO PUMA", cor Blanco 100, composta por resinas acrílicas, pigmentos minerais e aditivos orgânicos e inorgânicos sobre primário acrílico Fondo Morcemcril "GRUPO PUMA", composto por resinas acrílicas, pigmentos minerais e aditivos orgânicos e inorgânicos. Inclusive fita adesiva para a vedação de juntas entre painéis isolantes, banda elástica impermeável, esquadros para a fixação da subestrutura suporte, parafusos para a fixação das placas, fixações para a ancoragem dos perfis, argamassa Morcem Panel "GRUPO PUMA" e malha de fibra de vidro, para o tratamento de juntas e fita adesiva de dupla face para a fixação da lâmina impermeabilizante.
Critérios considerados na determinação do preço da unidade de obra: O preço não inclui a preparação da superfície suporte.
Inclui: Limpeza. Implantação das juntas de dilatação e panos de trabalho. Marcação da disposição do revestimento e dos pontos de ancoragem da subestrutura suporte. Colocação da banda elástica impermeável. Fixação das esquadros ao suporte base. Corte e preparação do isolamento. Fixação do isolamento. Fixação da subestrutura suporte ao pano principal e à laje. Colocação da impermeabilização. Colocação e aparafusamento das placas à subestrutura suporte. Tratamento de juntas. Realização de todos os trabalhos necessários para a execução dos vãos. Espalhamento da camada de argamassa base e colocação da malha. Aplicação da camada de primário. Aplicação da camada de argamassa.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt12pcp010 | m | Banda elástica impermeável para vedação de juntas, sistema Morcem Panel "GRUPO PUMA", de 90 mm de largura. (material) | 1 | 0.52 | 0.520 |
| mt12pap150 | Ud | Esquadra de aço galvanizado, sistema Morcem Panel "GRUPO PUMA", de 2 mm de espessura. (material) | 1.6 | 2.5 | 4.000 |
| mt12psg220 | Ud | Fixação composta por bucha e parafuso 5x27. (material) | 3.2 | 0.06 | 0.192 |
| mt16lra020ebt | m² | Painel semi-rígido de lã mineral, segundo EN 13162, de 40 mm de espessura, resistência térmica 1,2 m²°C/W, condutibilidade térmica 0,033 W/(m°C), Euroclasse A1 de reacção ao fogo segundo NP EN 13501-1, capacidade de absorção de água a curto prazo <=1 kg/m² e factor de resistência à difusão do vapor de água 1,3. (material) | 1.05 | 10.35 | 10.868 |
| mt16aaa020ab | Ud | Fixação mecânica para painéis isolantes de lã mineral, colocados directamente sobre a superfície suporte. (material) | 4 | 0.2 | 0.800 |
| mt16aaa030 | m | Fita autocolante para vedação de juntas. (material) | 0.44 | 0.3 | 0.132 |
| mt12pap030 | m | Montante de aço galvanizado tipo DX51D+Z275N, sistema Morcem Panel "GRUPO PUMA", de 50x50x0,7 mm, segundo EN 14195. (material) | 2 | 2.46 | 4.920 |
| mt12pap020 | m | Canal de aço galvanizado tipo DX51D+Z275N, sistema Morcem Panel "GRUPO PUMA", de 50x40x0,7 mm, segundo EN 14195. (material) | 0.7 | 2.21 | 1.547 |
| mt15pdw100a | m | Fita adesiva de dupla face, com adesivo acrílico, de 50 mm de largura, com resistência aos raios UV, intervalo de temperatura de trabalho de -20 a 100°C, fornecida em rolos de 50 m de comprimento. (material) | 1.6 | 1.09 | 1.744 |
| mt12pap070 | m² | Lâmina de polietileno, impermeabilizante e difusora de vapor de água, sistema Morcem Panel "GRUPO PUMA". (material) | 1.1 | 3.03 | 3.333 |
| mt12pap010a | m² | Placa de gesso laminado Securock com alma de gesso e faces revestidas com uma lâmina de fibra de vidro de 12,7 mm de espessura. (material) | 1.05 | 13.22 | 13.881 |
| mt12pap040 | Ud | Parafuso, sistema Morcem Panel "GRUPO PUMA". (material) | 20 | 0.14 | 2.800 |
| mt12pap090a | kg | Argamassa hidráulica, Morcem Panel "GRUPO PUMA", constituída por cimento, aditivos orgânicos e cargas minerais, tipo GP, segundo EN 998-1. (material) | 5 | 1.62 | 8.100 |
| mt12pap050 | m | Malha de fibra de vidro, anti-álcalis, sistema Morcem Panel "GRUPO PUMA", para juntas. (material) | 2.1 | 0.37 | 0.777 |
| mt12pap100 | m² | Malha de fibra de vidro, anti-álcalis, sistema Morcem Panel "GRUPO PUMA", para reforço da argamassa. (material) | 1.1 | 1.36 | 1.496 |
| mt28mop320d | kg | Primário acrílico Fondo Morcemcril "GRUPO PUMA", composto por resinas acrílicas, pigmentos minerais e aditivos orgânicos e inorgânicos, impermeável à água da chuva e permeável ao vapor de água, para aplicar com trincha, rolo ou pistola. (material) | 0.2 | 3.78 | 0.756 |
| mt28mop310ug | kg | Argamassa acrílica Morcemcril "GRUPO PUMA", cor Blanco 100, composta por resinas acrílicas, pigmentos minerais e aditivos orgânicos e inorgânicos, anti-caruncho e anti-verdete, permeável ao vapor de água e com resistência ao envelhecimento, à contaminação urbana e aos raios UV, para revestimento de paramentos exteriores. (material) | 2 | 3.94 | 7.880 |
| mo054 | h | Oficial de 1ª montador de isolamentos. (mão de obra) | 0.131 | 23.31 | 3.054 |
| mo101 | h | Ajudante de montador de isolamentos. (mão de obra) | 0.131 | 22.13 | 2.899 |
| mo052 | h | Oficial de 1ª montador de sistemas de fachadas pré-fabricadas. (mão de obra) | 0.765 | 23.31 | 17.832 |
| mo099 | h | Ajudante de montador de sistemas de fachadas pré-fabricadas. (mão de obra) | 0.765 | 22.13 | 16.929 |
| % | % | Custos directos complementares | 2 % | 104.460 | 2.089 |
|  |  | Custos directos |  |  | 106.549 |

Resíduos:
- colocação: mt12pcp010 Banda elástica impermeável para vedação de juntas, sistema Morcem Panel "GRUPO PUMA", de 90 mm de largura; factor de resíduo 0.04
- colocação: mt16lra020ebt; factor de resíduo 0.0455629
- colocação: mt16aaa030 Fita autocolante para vedação de juntas; factor de resíduo 0.07
- colocação: mt12pap030 Montante de aço galvanizado tipo DX51D+Z275N, sistema Morcem Panel "GRUPO PUMA", de 50x50x0,7 mm, segundo EN 14195; factor de resíduo 0.0141885
- colocação: mt12pap020 Canal de aço galvanizado tipo DX51D+Z275N, sistema Morcem Panel "GRUPO PUMA", de 50x40x0,7 mm, segundo EN 14195; factor de resíduo 0.0152
- colocação: mt12pap070 Lâmina de polietileno, impermeabilizante e difusora de vapor de água, sistema Morcem Panel "GRUPO PUMA"; factor de resíduo 0.06
- colocação: mt12pap010a; factor de resíduo 0.018
- colocação: mt12pap040 Parafuso, sistema Morcem Panel "GRUPO PUMA"; factor de resíduo 0.0047619
- colocação: mt12pap090a; factor de resíduo 0.0066
- colocação: mt12pap050 Malha de fibra de vidro, anti-álcalis, sistema Morcem Panel "GRUPO PUMA", para juntas; factor de resíduo 0.055
- colocação: mt12pap100 Malha de fibra de vidro, anti-álcalis, sistema Morcem Panel "GRUPO PUMA", para reforço da argamassa; factor de resíduo 0.055
- colocação: mt28mop320d; factor de resíduo 0.043721
- colocação: mt28mop310ug; factor de resíduo 0.049925

## Recursos

**mt12pcp010** m Banda elástica impermeável para vedação de juntas, sistema Morcem Panel "GRUPO PUMA", de 90 mm de largura
Dados técnicos: Custo energético 8.423 MJ; Emissão de CO2 0.922 kg; Código LER 17 02 03; Massa do elemento 0.188 kg; Volume 0.000313 m3
Resíduos:
- embalagem: re170203 Plástico. (componente de resíduo); rendimento 0.001 kg; Código LER 17 02 03; Massa do elemento 1 kg; Volume 0.001667 m3

**mt16lra020ebt** m² Painel semi-rígido de lã mineral
Dados técnicos: Custo energético 164.235 MJ; Emissão de CO2 4.320 kg; Código LER 17 06 04; Massa do elemento 2.8 kg; Volume 0.004667 m3
Resíduos:
- embalagem: re170203 Plástico; rendimento 0.025 kg

**mt16aaa020ab** Ud Fixação mecânica para painéis isolantes de lã mineral, colocados directamente sobre a superfície suporte
Dados técnicos: Custo energético 0.233 MJ; Emissão de CO2 0.071 kg
Resíduos:
- embalagem: re150101 Embalagens de papel e cartão. (componente de resíduo); rendimento 0.072 kg; Código LER 15 01 01; Massa do elemento 1 kg; Volume 0.001333 m3

**mt16aaa030** m Fita autocolante para vedação de juntas
Dados técnicos: Custo energético 0.339 MJ; Emissão de CO2 0.017 kg; Código LER 17 06 04; Massa do elemento 0.0025 kg; Volume 0.000004 m3
Resíduos:
- embalagem: re170203 Plástico; rendimento 0.001 kg

**mt12pap030** m Montante de aço galvanizado tipo DX51D+Z275N, sistema Morcem Panel "GRUPO PUMA", de 50x50x0,7 mm, segundo EN 14195
Dados técnicos: Custo energético 81.458 MJ; Emissão de CO2 2.499 kg; Código LER 17 04 05; Massa do elemento 0.61 kg; Volume 0.00029 m3
Resíduos:
- embalagem: re170203 Plástico; rendimento 0.006 kg

**mt12pap020** m Canal de aço galvanizado tipo DX51D+Z275N, sistema Morcem Panel "GRUPO PUMA", de 50x40x0,7 mm, segundo EN 14195
Dados técnicos: Custo energético 81.436 MJ; Emissão de CO2 2.498 kg; Código LER 17 04 05; Massa do elemento 0.61 kg; Volume 0.00029 m3
Resíduos:
- embalagem: re170203 Plástico; rendimento 0.006 kg

**mt12pap070** m² Lâmina de polietileno, impermeabilizante e difusora de vapor de água, sistema Morcem Panel "GRUPO PUMA"
Dados técnicos: Custo energético 65.364 MJ; Emissão de CO2 2.351 kg; Código LER 17 06 04; Massa do elemento 0.46 kg; Volume 0.000767 m3
Resíduos:
- embalagem: re170203 Plástico; rendimento 0.024 kg

**mt12pap010a** m² Placa de gesso laminado Securock com alma de gesso e faces revestidas com uma lâmina de fibra de vidro de 12,7 mm de
Dados técnicos: Custo energético 256.814 MJ; Emissão de CO2 3.828 kg; Código LER 17 08 02; Massa do elemento 9.7649 kg; Volume 0.009765 m3
Resíduos:
- embalagem: re170203 Plástico; rendimento 0.004 kg

**mt12pap040** Ud Parafuso, sistema Morcem Panel "GRUPO PUMA"
Dados técnicos: Custo energético 0.024 MJ; Emissão de CO2 0.002 kg; Código LER 17 04 05; Massa do elemento 0.0021 kg
Resíduos:
- embalagem: re150101 Embalagens de papel e cartão; rendimento 0.001 kg

**mt12pap090a** kg Argamassa hidráulica
Dados técnicos: Custo energético 3.340 MJ; Emissão de CO2 0.250 kg; Código LER 17 01 01; Massa do elemento 1 kg; Volume 0.000667 m3

**mt12pap050** m Malha de fibra de vidro, anti-álcalis, sistema Morcem Panel "GRUPO PUMA", para juntas
Dados técnicos: Custo energético 12.394 MJ; Emissão de CO2 0.608 kg; Código LER 17 02 03; Massa do elemento 0.176 kg; Volume 0.000293 m3
Resíduos:
- embalagem: re170203 Plástico; rendimento 0.001 kg

**mt12pap100** m² Malha de fibra de vidro, anti-álcalis, sistema Morcem Panel "GRUPO PUMA", para reforço da argamassa
Dados técnicos: Custo energético 9.312 MJ; Emissão de CO2 0.458 kg; Código LER 17 02 03; Massa do elemento 0.1 kg; Volume 0.000167 m3
Resíduos:
- embalagem: re170203 Plástico; rendimento 0.024 kg

**mt28mop320d** kg Primário acrílico Fondo Morcemcril "GRUPO PUMA"
Dados técnicos: Custo energético 86.761 MJ; Emissão de CO2 3.294 kg; Código LER 17 09 04; Massa do elemento 1 kg; Volume 0.000667 m3
Resíduos:
- embalagem: re170203 Plástico; rendimento 0.003 kg

**mt28mop310ug** kg Argamassa acrílica Morcemcril "GRUPO PUMA"
Dados técnicos: Custo energético 15.053 MJ; Emissão de CO2 0.575 kg; Código LER 17 09 04; Massa do elemento 1 kg; Volume 0.000667 m3
Resíduos:
- embalagem: re170203 Plástico; rendimento 0.003 kg
