# Desmontagem de porta de vidro temperado de 2090x896 mm e 10 mm de espessura, com meios manuais, e carga manual do material desmontado para camião ou contentor

- Propriedade do ficheiro: CYPE INGENIEROS, S.A.
- Formato: FIEBDC-3/2002
- Moeda: EUR
- Custos indirectos: 3.00 %
- IVA: 23.00 %

## D Demolições

### DF Fachadas

#### DFV Vidros

**DFV070** m² Desmontagem de porta de vidro temperado de 2090x896 mm e 10 mm de espessura, com meios manuais, e carga manual do material desmontado para camião ou contentor.
Desmontagem com meios manuais de porta de vidro temperado de 2090x896 mm de espessura, ferragens e acessórios, suspensa através de pernos nos pontos de rotação superior e inferior, sem deteriorar os elementos construtivos aos quais está fixa. Incluindo p/p de limpeza, armazenamento, remoção e carga manual do material desmontado para camião ou contentor.
Inclui: Desmontagem dos elementos. Remoção e armazenamento do material desmontado. Limpeza dos restos da obra. Carga do material desmontado para camião ou contentor.
Critério de medição de projecto: Superfície medida segundo documentação gráfica de Projecto.
Critério de medição de obra: Será medida a superfície realmente desmontada segundo especificações de Projecto.

| Código | Un | Descrição | Rendimento | Preço | Importância |
|---|---|---|---|---|---|
| mo054 | h | Oficial de 1ª vidraceiro. (mão de obra) | 1.950 | 18.20 | 35.49 |
| mo108 | h | Ajudante de vidraceiro. (mão de obra) | 1.950 | 17.76 | 34.63 |
| % | % | Custos directos complementares | 2 % | 70.12 | 1.40 |
|  |  | Custos directos |  |  | 71.52 |
