# Derivação de linha frigorífica formada por três juntas

- Propriedade do ficheiro: CYPE INGENIEROS, S.A.
- Formato: FIEBDC-3/2002
- Moeda: EUR
- Custos indirectos: 3.00 %
- IVA: 23.00 %

## I Instalações

### IC Aquecimento, climatização e A.Q.S.

#### ICW Sistema VRF (Mitsubishi Heavy Industries)

**ICW361** Ud Derivação de linha frigorífica formada por três juntas, uma para a linha de líquido, outra para a linha de descarga de gás e outra para a linha de sucção de gás, modelo DIS-371-1R "MITSUBISHI HEAVY INDUSTRIES".
Fornecimento e instalação de derivação de linha frigorífica formada por três juntas, uma para a linha de líquido, outra para a linha de descarga de gás e outra para a linha de sucção de gás, modelo DIS-371-1R "MITSUBISHI HEAVY INDUSTRIES". Totalmente montada e ligada.
Inclui: Ligações.
Critério de medição de projecto: Número de unidades previstas, segundo documentação gráfica de Projecto.
Critério de medição de obra: Medir-se-á o número de unidades realmente executadas segundo especificações de Projecto.

| Código | Un | Descrição | Rendimento | Preço | Importância |
|---|---|---|---|---|---|
| mt42mhi535c | Ud | Conjunto de três juntas, uma para a linha de líquido, outra para a linha de descarga de gás e outra para a linha de sucção de gás, sistema ar-ar multi-split com caudal variável de refrigerante, modelo DIS-371-1R "MITSUBISHI HEAVY INDUSTRIES", com uma capacidade máxima de unidades interiores ligadas a jusante cuja soma de índices de capacidade seja igual ou superior a 371 e inferior a 540. (material) | 1.000 | 200.00 | 200.00 |
| mo004 | h | Oficial de 1ª instalador de ar condicionado. (mão de obra) | 0.050 | 17.41 | 0.87 |
| mo102 | h | Ajudante de instalador de ar condicionado. (mão de obra) | 0.050 | 16.42 | 0.82 |
| % | % | Custos directos complementares | 2 % | 201.69 | 4.03 |
|  |  | Custos directos |  |  | 205.72 |
