# Chapéu cónico de chapa galvanizada, para conduta de saída de 560 mm de diâmetro exterior, para ventilação mecânica

- Propriedade do ficheiro: CYPE INGENIEROS, S.A.
- Formato: FIEBDC-3/2002
- Moeda: EUR
- Custos indirectos: 3.00 %
- Despesas gerais: 13.00 %
- Lucro: 6.00 %
- IVA: 16.00 %

## I Instalações

### IS Drenagens e ventilação

#### ISM Ventilação mecânica para habitações

**ISM060** Ud Chapéu cónico de chapa galvanizada, para conduta de saída de 560 mm de diâmetro exterior, para ventilação mecânica.
Inclui: Marcação. Fixação e colocação com elementos de ancoragem.

| Código | Un | Descrição | Rendimento | Preço | Importância |
|---|---|---|---|---|---|
| mt20cvc100k | Ud | Chapéu cónico contra a chuva de chapa galvanizada, para conduta de saída de 560 mm de diâmetro exterior e rede de protecção contra a entrada de folhas e pássaros. (material) | 1.000 | 313.87 | 313.87 |
| mo018 | h | Oficial de 1ª construção. (mão de obra) | 0.261 | 16.08 | 4.20 |
| mo103 | h | Operário especializado construção. (mão de obra) | 0.130 | 15.04 | 1.96 |
| % | % | Custos directos complementares | 2 % | 320.03 | 6.40 |
|  |  | Custos directos |  |  | 326.43 |
