# Caldeira a gasóleo, doméstica, de condensação, de pé, para aquecimento

- Propriedade do ficheiro: CYPE Ingenieros S.A.
- Formato: FIEBDC-3/2016
- Programa: Gerador de preços para construção civil. CYPE Ingenieros, S.A.
- Data: 03/07/2024
- Moeda: EUR
- Custos indirectos: 3 %
- IVA: 23 %

## I Instalações

### IC Aquecimento, arrefecimento, climatização e A.Q.S.

#### ICC Caldeiras a gasóleo

**ICC215** Ud Caldeira a gasóleo, doméstica, de condensação, de pé, para aquecimento.
Caldeira de pé, de condensação com recuperador de aço inoxidável, com corpo de ferro fundido cinzento GL 180 e queimador pressurizado de gasóleo de chama azul, eficiência energética classe A, potência de aquecimento 35 kW, peso 228 kg, dimensões 773x600x848 mm, quadro de regulação e cronotermostato modulante com sonda de temperatura exterior, caudal mássico de gás queimado 0,0144 kg/s, com conteúdo de CO2 14%, pressão de impulsão disponível 50 Pa, conteúdo de água 49 l, kit de ligação de caldeira a gasóleo a circuito de aquecimento, kit de segurança para caldeira a gasóleo, kit de ligação de caldeira a gasóleo a vaso de expansão. Sem incluir a conduta para evacuação dos produtos da combustão. Totalmente montada, ligada e testada.
Inclui: Marcação. Disposição dos elementos. Montagem da caldeira e dos seus acessórios. Ligação com as redes de abastecimento de água, de gasóleo, de saneamento e eléctrica, e com a conduta de evacuação dos produtos de combustão. Colocação em funcionamento.
Critério de medição de projecto: Número de unidades previstas, segundo documentação gráfica de Projecto.
Critério de medição de obra: Medir-se-á o número de unidades realmente executadas segundo especificações de Projecto.

| Código | Un | Descrição | Rendimento | Preço | Importância |
|---|---|---|---|---|---|
| mt38cqj110k | Ud | Caldeira de pé, de condensação com recuperador de aço inoxidável, com corpo de ferro fundido cinzento GL 180 e queimador pressurizado de gasóleo de chama azul, eficiência energética classe A, potência de aquecimento 35 kW, peso 228 kg, dimensões 773x600x848 mm, quadro de regulação e cronotermostato modulante com sonda de temperatura exterior, caudal mássico de gás queimado 0,0144 kg/s, com conteúdo de CO2 14%, pressão de impulsão disponível 50 Pa, conteúdo de água 49 l. (material) | 1 | 4085.25 | 4085.250 |
| mt38cqj519a | Ud | Kit de segurança para caldeira a gasóleo, composto por manómetro, válvula de segurança e purgador de ar. (material) | 1 | 92.63 | 92.630 |
| mt38cqj530a | Ud | Kit de ligação de caldeira a gasóleo a vaso de expansão, com válvula de enchimento e vazamento. (material) | 1 | 108.23 | 108.230 |
| mt38www010 | Ud | Material auxiliar para instalações de aquecimento. (material) | 1 | 1.68 | 1.680 |
| mo004 | h | Oficial de 1ª instalador de aquecimento. (mão de obra) | 3.01 | 23.31 | 70.163 |
| mo103 | h | Ajudante de instalador de aquecimento. (mão de obra) | 3.01 | 22.09 | 66.491 |
| % | % | Custos directos complementares | 2 % | 4424.444 | 88.489 |
|  |  | Custos directos |  |  | 4512.933 |

## Recursos

**mt38cqj110k** Ud Caldeira de pé, de condensação com recuperador de aço inoxidável
Dados técnicos: Custo energético 7554.991 MJ; Emissão de CO2 587.440 kg
Resíduos:
- embalagem: re150101 Embalagens de papel e cartão. (componente de resíduo); rendimento 2.516 kg; Código LER 15 01 01; Massa do elemento 1 kg; Volume 0.001333 m3
- embalagem: re170201 Madeira. (componente de resíduo); rendimento 0.648 kg; Código LER 17 02 01; Massa do elemento 1 kg; Volume 0.000909 m3
